# Großräschen_AFU Grün_Freianlagen
Angebotsaufforderung (GAEB DA XML 3.2, DA83)
Projekt: 251013_2
Währung: EUR
Bieterkommentare zugelassen: ja
Erstellt mit: ASBwin 24.0.0.0, Position 24.0.0.0, 10.03.2026

## Vorbemerkungen

## Allgemeine Vorbemerkungen
1. Allgemeine Vorbemerkungen
Auf dem Eckgrundstück zwischen Wilhelm-Pieck-Straße und
Chransdorfer Straße in Großräschen wird die künftige
Kindertagesstätte „Spatzennest“ errichtet.
Anschrift der Baustelle:
Wilhelm-Pieck-Straße 111
01983 Großräschen
Die Kindertagesstätte umfasst die Bereiche der Kinderkrippe
(U3), des Kindergartens (Ü3), ergänzende Räumlichkeiten für
Personal, Bewegungsraum und Kinderrestaurant, sowie
Freianlagen und Erschließungen.

## Lage der Baustelle
2. Baustelle
2.1 Lage der Baustelle
Das zu bebauende Grundstück befindet sich auf dem Flurstück
1230, der Gemarkung Großräschen, Flur 1. Dem
Bauvorhaben liegt der Bebauungsplan Nr. 46 zugrunde. Dieser
liegt in der Stadtverwaltung zur Einsicht vor. Im Norden, auf der
anderen Seite der Wilhelm-Pieck-Straße befindet sich ein DRK
Seniorenwohnpark. Im Osten, auf der gegenüberliegenden Seite
der Chransdorfer Straße, ist aktuell eine Freifläche vorhanden
und wird künftig als allgemeines Wohngebiet entwickelt. Im
Süden grenzen nicht genutzte Flächen an das Grundstück.
Weiter südlich schließt das Gelände der Freiwilligen
Feuerwehr an. Im Westen wird das Grundstück durch eine
Seitenstraße der Wilhelm-Pieck-Straße begrenzt. Über diese
Seitenstraße erfolgt auch die Zufahrt zum Baugelände.
Ausfahrten befinden sich auf der Wilhelm-Pieck-Straße und der
Chransdorfer Straße. Die Zu- und Ausfahrten sind im
Baustelleneinrichtungsplan zu entnehmen. Sowohl die Wilhelm-
Pieck-Straße, als auch die Chransdorfer Straße sind
Hauptverkehrsstraßen mit jeweils einer Fahrspur in beide
Richtungen ohne Parkstreifen. Parkplätze befinden sich in
unmittelbarer Nähe.
Das eingeschossige Gebäude wird in einem Bauabschnitt,
ebenerdig erschlossen und befindet sich nach Fertigstellung auf
fast ebener Geländefläche. Zur Bauzeit fällt das Gelände von der
Straße nach Süden hin ab.
2.2. Baugelände
Das Baufeld hat eine Ausdehnung in Ost/West-Richtung von ca.
175m, in Nord/Süd-Richtung von ca. 53m. Entsprechende
Transportwege, auch für Zwischenlager auf der Baustelle, sind in
die Einheitspreise einzukalkulieren.
Das Gelände ist von schwach bindigen und bindigen Erdstoffen
(S, UL und UM) geprägt und damit schlecht versickerungsfähig.
Bei Starkregen kann sich oberflächennah Schichtenwasser bilden.
Der Wasserspiegel wurde am 08.02.2023 bis in 6m Tiefe
nicht angeschnitten. Organisch durchsetzter Oberboden (OH) mit
schwarzer Färbung wird großteils vollständig abgetragen. Die
darunter lagernden schwach bindigen und bindigen Böden
weisen eine steife Konsistenz auf, bzw. liegen in einer knapp
mitteldichten, mitteldichten Lagerung vor. Die Böden werden als
ausreichend tragfähig eingeschätzt.
"Für bauwirtschaftliche Ermittlungen sind die angetroffenen Böden nach VOB/DIN
18300 (2015) in
folgende Homogenbereiche einzuordnen:
Homogenbereich A - Mutterboden, Sande mit organischen Beimengungen (OH)
Homogenbereich B - aufgefüllte Sande (SU)
Homogenbereich C - Schluffe und Schluff-Sand-Gemische (UM, Sâ und UL)"
[Baugrundgutachten]
Bei den im Planum anstehenden bindigen Böden ist zu beachten,
dass sie in der offenen Baugrube im entspannten Zustand bei
Niederschlägen schnell Wasser aufnehmen und dann ihre
Tragfähigkeit verlieren.
Das Baugrundgutachten mit geotechnischen und hydrologischen
Angaben des Baufeldes liegt vor und ist vom AN beim AG
einzusehen. Der AN hat sich umfassend über die
Baugrundverhältnisse zu informieren.
Es sind für den bestehenden Boden geeignete Fahrzeuge,
Hebezeuge und Baumaschinen einzusetzen.
Das Gelände ist ausschließlich innerhalb des Baufeld
umschließenden Bauzaunes zu befahren und zu betreten.
2.3 Der Baustellenverkehr richtet sich nach dem
Baustelleneinrichtungsplan. In diesem sind Baustraßen und nicht
befahrbare Bereiche (Baustelleneinrichtung, Lagerflächen,
Bauwerke) eingetragen. Lager- und Aufstellflächen werden für
den AN ausgewiesen, aber nicht befestigt. Die Schaffung eines
entsprechenden Untergrundes ist Aufgabe des AN und von
diesem einzukalkulieren.
2.4. Baustellenabfälle
Baustellenabfälle sind Eigentum des AN und sind durch ihn zu
beseitigen und entsprechend den gesetzlichen Bestimmungen zu
entsorgen.
2.5. Bäume
Die auf dem Baugelände befindlichen Bäume sind zu erhalten
und zu schützen. Diese dürfen weder oberirdisch noch
unterirdisch zerstört noch beschädigt werden. Jegliches Ablagern
oder Überfahren im Wurzelbereich führt zu unzulässigen
Verdichtungen und ist zu unterlassen.
2.6. Kampfmittel
Das Grundstück liegt nach derzeitigen Erkenntnissen nicht in
einer Kampfmittelverdachtsfläche. Sollten bei den Erdarbeiten
Gegenstände gefunden werden, die den Verdacht erwecken,
dass es sich um Kampfmittel handelt, sind die Arbeiten
einzustellen und Absperrmaßnahmen vorzunehmen Diese
Gegenstände dürfen nicht berührt, nicht bewegt oder anderweitig
erschüttert werden.
Verständigen Sie in einem konkreten Fall die nächste Polizeidienststelle,
Tel.: 035753 6139
2.7. Baufahrzeuge
Die Fahrzeuge haben die Baustelle mit gereinigten Rädern
zu verlassen. Die Verschmutzung der öffentlichen Straßen
und Wege ist zu verhindern. Verschmutze Straßen und
Wege sind zu Lasten des AN zu reinigen. Die Reinigung hat
entsprechend Verschmutzungsgrad bis täglich zu erfolgen.
2.8 Nebenflächen
Lagerflächen, die der AN für seine eigenen Geräte,
Container, Baumaterialien benötigt, sind vom AN selbst in
der geeigneten Weise herzurichten. Die Beschaffenheit des
Bodens auf der Baustelle ist dabei zu beachten!
2.9 Nebenanlagen
Für Gerüste, Hebezeuge, Aufzüge, Aufenthalts- und
Lagerräume, Einrichtungen ist der AN allein zuständig. Vom AG
werden keine für die Mitbenutzung zur Verfügung gestellt.
Die Mitbenutzung der durch fremde Firmen errichteten Anlagen
liegt in der Verantwortung des AN.
2.9 Vorhandene Anlagen
Entlang der Grundstücksgrenze an der Wilhelm-Pieck-Straße
und der Chransdorfer Straße sind Leitungsrechte, einschl.
Schutzstreifen eingetragen. Ebenso in der nord-westlichen Ecke
des Grundstückes befindet sich ein Schutzbereich aufgrund von
Leitungsrechten. Zudem liegt an der nördlichen
Grundstücksgrenze ein Kabel der Mitnetz mit unsicherer Lage
vor. Weitere Bestandsleitungen auf dem Baugrundstück sind
dem amtlichen Lageplan zu entnehmen, welcher zur Einsicht bei
der Geimeinde vorliegt.
Im Bereich von erdverlegten Kabeln ist auf Überfahrschutz
zu achten, dieser ist bei Erfordernis vom AN selbst
herzustellen.
2.11 Bauwasser, Abwasser, Baustrom
Die zentrale Baustelleneinrichtung errichtet die Anschlüsse für
Bauwasser und Abwasser an der nord-westlichen
Grundstücksecke der Wilhelm-Pieck-Straße, der Elt-Anschluss
befindet sich im Nord-Osten. Die zentralen, öffentlichen
Anschlüsse enden an den jeweiligen Übergabepunkten im
Grundstück (Schmutzwasserschacht, Zisterne,
Bauwasserverteiler, zentraler Eltverteiler).
Die Tiefbauarbeiten für die Kabel- und Kanalgräben erfolgen
bauseits.
2.12 Bauschild
Es wird ein Hauptbauschild errichtet. Eigene Firmenschilder als
Bauschilder sind nicht zugelassen. Der Auftragnehmer kann
jedoch auf eigene Kosten Streifenschilder unter dem Hauptbauschild anbringen lassen,
die vom Material, Form und Anbringort vorgegeben sind und bereit gestellt werden.
Die Beschriftung erfolgt nach einheitlicher Form, vorgegeben vom
AG. Der Inhalt ist vom AN bereit zu stellen.

## Baustelleneinrichtung
3. Angaben zur Ausführung
Die Bauarbeiten erfolgen in einem Bauabschnitt.
Hebezeuge insbesondere Krane, Gerüste und andere
Transportmittel unterliegen der Verantwortung der
einzelnen AN. Sie werden nicht separat beschrieben. Die Geräte
einschließlich Transport, Betrieb, Vorhalte und Abtransport sind
in das Angebot mit einzurechnen.
Besondere Anforderungen an die Baustelleneinrichtung:
Eine zentrale Baustelleneinrichtung steht nicht zur Verfügung.
Eine Baustelleneinrichtung hat jedes Gewerk selbst zu stellen,
einschließlich Umkleide und Waschmöglichkeiten, einen
Personalraum, Material- und Gerätelager.
Der AN hat sich über die Lage von Leitungen, Kabeln oder dergleichen zu informieren.
Den Auflagen des Nutzers ist Folge zu leisten. Die im Plan eingetragenen Medien dienen lediglich zur Information.
Sicherheits- und Gesundheitsschutzkoordination
Durch den AG wurde ein SiGeKo benannt.
Auf die Geltung der Baustellenordnung sowie des Sicherheits- und
Gesundheitsschutzplanes wird hiermit hingewiesen.
Vor Aufnahme der Bauarbeiten ist eine aktenkundige Belehrung der Mitarbeiter
durchzuführen.
Radonauskunft
- unzutreffend-
Archäologische Grabungen
siehe Kampfmittelauskunft
Altlasten
siehe Kampfmittelauskunft
Baulasten
- unzutreffend-
Arbeiten anderer Unternehmen auf der Baustelle
Der AN hat dem AG und durch den AG beauftragten Dritten den Zugang zur
Baustelle jederzeit zu ermöglichen. Andere auf der Baustelle tätige Firmen
müssen in Teilen auf durch den AN zu erbringenden, noch nicht abgenommene
Leistungen aufsetzen. Der AN hat dafür Sorge zu tragen, dass seine eigene
Leistung dadurch keinen Schaden nimmt und abnahmefähig bleibt.
Gegebenenfalls sind Leistungsfeststellungen mit der Bauüberwachung
vorzunehmen, wenn die eigene Leistung dadurch verdeckt wird. Alle beteiligten
Unternehmen sind verpflichtet, das gleichzeitige Zusammenwirken mehrerer
Gewerke so untereinander zu koordinieren, dass ein reibungsloser und rascher
Ablauf der Gesamtmaßnahme gewährleistet wird.
Firmenangehörige
Der Auftragnehmer hat sicherzustellen, dass sich seine auf der Baustelle
eingesetzten Arbeitnehmer jederzeit als Firmenangehörige ausweisen können.
Der Auftraggeber behält sich vor, durch seinen bevollmächtigen Vertreter
Stichproben zur Einhaltung dieser Maßnahmen auf der Baustelle durchzuführen.
Baustellensprache
Die Baustellensprache ist Deutsch

## Bauablauf
4. Bauablauf
Der Auftragnehmer hat sofort, jedoch spätestens zwei Wochen nach
Auftragserteilung, einen Feinterminplan mit Kapazitätsuntersetzung auf Grundlage
des Generalterminplanes und unter Beachtung der Vertragsfrist zu erstellen und
dem Auftraggeber zu übergeben. Der Auftragnehmer hat diesen Feinterminplan
koordinierend mit dem Auftraggeber und der örtlichen Bauleitung abzustimmen.
Bautagebücher
Der Auftragnehmer hat ein Bautagebuch zu führen und dem Auftraggeber bzw.
der Bauüberwachung wöchentlich unaufgefordert vorzulegen.
Besondere Erschwernisse
Der Bieter hat in seiner Kalkulation davon auszugehen, dass die Arbeiten
abschnittsweise und zeitversetzt auszuführen sind und der Kooperation mit
anderen Gewerken bedürfen. Daraus resultierende mehrfache Anfahrten zur
Baustelle werden nicht gesondert vergütet.
Bauberatungen
Zur fachlichen und terminlichen Koordinierung aller am Bau Beteiligten, werden
wöchentlich bzw. nach Festlegung der Bauüberwachung, Bauberatungen
durchgeführt. Der Auftragnehmer hat durch seinen Fachbauleiter oder einen
kompetenten Vertreter regelmäßig an den Bauberatungen teilzunehmen. Die
Teilnahme an den Bauberatungen wird nicht gesondert vergütet.

## Baustellenorganisation
5. Baustellenorganisation
1.1 Lager und Arbeitsplätze auf der Baustelle:
Aufenthalts- und Personalräume für Personal des AN können nicht gestellt werden. Aufgrund der beengten Grundstückssituation ist der Platz für Arbeits- und Lagerflächen sowie Tagesunterkünfte beschränkt. Entsprechende Flächen sind mit dem AG abzustimmen. Parken von privaten Kraftfahrzeugen im Baustellenbereich ist untersagt.
5.2 Wasseranschlüsse stehen zur Verfügung! Abwasseranschlüsse bestehen.
5.3 Elektroanschlüsse stehen zur Verfügung!
5.4 Baustelleneinrichtung
Alle Material- , Liefer-, Lohn- , Entsorgungs- , Kipp- und Transportkosten sowie die Kosten für die Baustelleneinrichtung sowie die Baustellensäuberung sind in die Einheitspreise einzukalkulieren.
Dazu gehört insbesondere das arbeitstägliche Entsorgen von Verpackungsresten sowie das Absammeln von Baustoffen (Steine D > 2,5 cm) aus dem Seitenbereich der Baustelle.
Der AN hat für eine ständige Besetzung der Baustelle mit einer verantwortlichen Aufsichtsperson Sorge zu tragen, die die fachgerechte Ausführung der Arbeiten überwacht und für den Unfallschutz auf der Baustelle zuständig ist.
5.5 Materialanlieferung
Die Anlieferung von Material hat fracht- u. verpackungsfrei bis zur Verwendungsstelle zu erfolgen. Hilfskräfte zum Entladen der Teile werden nicht zur Verfügung gestellt. Alle Lieferungen, auch kleinsten Umfangs, sind vom Auftragnehmer auf der Baustelle in Empfang zu nehmen; an den Auftraggeber gesandte Lieferungen werden auf Kosten des Auftragnehmers an den Absender zurückgeschickt.
5.6 Medientrassen
Der Auftragnehmer hat sich selbständig über das Vorhandensein von
Leitungen, Kabeln oder dergleichen zu informieren. Den Auflagen des Nutzers ist Folge zu leisten. Die im Plan eingetragenen Medien dienen lediglich zur Information.
5.7 Baugrund
Die wesentlichen Bodenmerkmale sind in den betreffenden Positionen enthalten.
5.8 Einhaltung Baustellenordnung, Unfallverhütung
Der AN hat selbständig für die Einhaltung der Arbeits-, Gesundheits- und Schutzverordnungen Sorge zu tragen.
5.9 Durchführung der Fällarbeiten
Fällungen sind arbeitstäglich aufzuarbeiten und zu sichern, sowie mindestens wöchentlich zu beräumen.
Die Fällreste sind fachgerecht zu verwerten. Geshreddertes Material darf nicht als Mulch vor Ort verbleiben.

## Bauausführung
6. Angaben zur Bauausführung
6.1 Art und Umfang der Leistung
Inhalt dieser Ausschreibung sind die in den Titeln aufgeführten Bauleistungen
6.2 Bauablauf
Der AN hat über die gesamte Ausführungszeit Bautageberichte zu führen und einmal pro Woche gesammelt an den AG und dessen Bevollmächtigten zu übergeben. Die Berichte müssen alle Angaben enthalten, die für
die Ausführung und Abrechnung des Auftrages von Bedeutung sind .
6.3 Emissionsschutz
Es dürfen nur Geräte eingesetzt werden, die bezüglich Emissions- und Immissionsschutz den neuesten technischen Auflagen und Vorschriften sowie dem neuesten technischen Stand entsprechen. Grundsätzlich sind die erschütterungsärmsten Verfahren anzuwenden bzw . sind unumgängliche Erschütterungen auf das technisch erforderliche Mindestmaß zu beschränken.
6.4 Abbruch- und Altmaterialien, Entsorgung von Bauabfällen / Abbrucharbeiten
Der Auftragnehmer hat mit der Aufnahme seiner Tätigkeit die Aufgabe, die in der Leistungsbeschreibung aufgeführten sowie der von ihm selbst erzeugten Abfälle einer fachgerechten Verwertung zuzuführen. Er übernimmt die Pflichten des Auftraggebers zur Verwertung und Beseitigung der Abfälle unter Beachtung der einschlägigen gesetzlichen, insbesondere abfallrechtlichen Bestimmungen gemäß Kreislaufwirtschaftsgesetz (KrWG ) sowie des Standes der Technik und führt die von ihm zu erbringenden Nachweise.
Der Auftragnehmer trifft alle erforderlichen Vorkehrungen, um Abfälle möglichst getrennt zu erfassen. Alle Stoffe, die ausgebaut werden, sollen nach den Grundsätzen des Kreislaufwirtschaftsgesetzes durch den AN vorrangig einer Verwertung zugeführt werden, auch wenn dies nicht gesondert im Leistungstext vermerkt wird. Die Art der stofflichen bzw. energetischen Verwertung der in das Eigentum des AN übergehenden Ausbaustoffe gemäß KrWG obliegt der Verantwortung des AN. Die Aufwendungen sind in die Einheitspreise der Positionen einzurechnen, ein Anspruch auf gesonderte Vergütung besteht nicht. Wenn eine Verwertung nicht möglich ist, sind die Stoffe zu entsorgen. Für alle zu entsorgenden Stoffe sind die gemäß Nachweisverordnung erforderlichen Entsorgungs- und Verwertungsnachweise einzuholen und dem Auftraggeber zu übergeben. Die Entsorgungsgebühren sind in die Einheitspreise einzukalkulieren . Über die rechtskonforme Entsorgung ist ein Abfallnachweisbuch zur Vorlage bei der AG-Bauleitung zu führen. Der AN hat Bauschutt und sonstige Abfälle seiner Leistungen ständig, mindestens täglich, zu beseitigen. Durch den
AN verunreinigte Verkehrswege sind umgehend wieder zu säubern. Wird belastetes Material aufgefunden, ist der Auftraggeber sofort zu informieren. Das Material ist gemäß den gesetzlichen Bestimmungen gesondert zu lagern. Die Art und Weise der Lagerung und Entsorgung wird von dem mit der Untersuchung
beauftragten Labor festgelegt. Die Leistungen für belastetes Material sind nicht Bestandteil dieses Leistungsverzeichnisses, es sei denn es wird in Einzelpositionen ausdrücklich darauf hingewiesen.
6.5 Baumschutz
Der AN hat seine Arbeitskräfte vor Ausführung der Arbeiten darüber zu belehren, dass keine oberirdischen sowie keine unterirdischen Teile von Bäumen beschädigt werden dürfen. Jegliches Ablagern von Maschinen, Bauteilen, Baustoffresten, Aushub u.ä. in den Seitenräumen, insbes. im Bereich von Bäumen ist untersagt .
Das Überfahren des Wurzelbereiches mit Baumaschinen führt zu unzulässigen Verdichtungen und ist zu unterlassen.
6.6 Anweisungen der Aufsichtsbehörden
Anweisungen der Aufsichtsbehörden an den AN sind dem AG sofort zur Kenntnis zubringen. Ebenso die Ansprüche Dritter wegen Auswirkungen der Arbeiten des AN .
6.7 Fachbauleitererklärung
Mit Beginn der Arbeiten ist dem Auftraggeber die Fachbauleiterbestellung, zum Bauende die Fachbauleitererklärung gemäß Brandenburgischer Bauordnung §56 Absatz 2 vorzulegen.
6.8 Anzeigepflicht von archäologischen Bodenfunden
Archäologische Bodenfunde sind dem Brandenburgischen Landesamt für Denkmalpflege und Archäologischen Landesmuseum zu melden.
Tel.: 033702/211-1200

## 500 Außenanlagen
Datum: 10.03.2026

### Bereich 01 KITA Gelände

#### Titel 01.01 590 Bauvorbereitung

**01.01.0001 Baustelleneinrichtung**
*** Pauschalposition
Baustelleneinrichtung
einrichten, für die Dauer der Bauzeit vorhalten und unterhalten,
einschließlich erforderlicher Lagerflächen,
und anschließend zurückbauen.
Menge: 1,000 Psch
Kostengruppen nach DIN 276 2018: 591

#### Titel 01.02 590 Abbruchmaßnahmen

**01.02.0001 Gelände beräumen, roden**
Gelände beräumen, roden
vor Bodenmodelierung flächigen Aufwuchs aus Sämlingen und Wurzelaustrieb,
überwiegend Robinien, Alter ca. 2 Jahre,
beseitigen.
einschließlich Roden von Wurzelstöcken,
anfallendes Material ist fachgerecht zu verwerten
Menge: 400,000 m2

**01.02.0002 Bewuchs auf Oberbodenmiete entfernen**
Bewuchs auf Oberbodenmiete entfernen,
vor Umsetzen des Oberboden Entfernen von Aufwuchs,
anfallendes Material ist fachgerecht zu verwerten
Menge: 200,000 m2

**01.02.0003 Bewuchs auf Pflanzund Rasenflächen entfernen**
Bewuchs auf Pflanzund Rasenflächen entfernen
vor Abschieben des Oberboden Entfernen von Aufwuchs,
hier Hochstauden, Gehölzsämlinge in geringem Umfang,
anfallendes Material ist fachgerecht zu verwerten
Menge: 1500,000 m2

**01.02.0004 Fällung Laubgehölz StD bis 0,1 m**
Fällung Laubgehölz StD bis 0,1 m
Baum fällen, D bis 10 cm,
Baum fällen, einschl. Entfernen des Wurzelstocks durch
Roden, Bodenklasse 3-5 nach DIN 18300, alle anfallenden
Stoffe werden Eigentum des AN und sind fachgerecht zu
verwerten
Laubgehölze gemäß Fällplan und -liste
zum Teil mehrstämmig,
Crataegus, Malus
Menge: 2,000 St

**01.02.0005 provisorische Schachtdeckel übernehmen**
Schachtdeckel bauzeitlich,
D 80 cm aus Stahl D 12 mm mit unterseitiger Verstärkung (Stahlkreuz)
aufnehmen und in das Eigentum des AN übernehmen und dem AG vergüten,
Menge: 13,000 St

**01.02.0006 Schachtdeckel, Höhe anpassen**
vorhandene Schachtdeckel
D400, Guss
mit Auflagering aus Beton
vom Lagerplatz aufnehmen und höhengerecht einbauen anpassen durch Ausgleichring H 4 - 8 cm,
in Pflanzflächen
Menge: 8,000 St

**01.02.0007 Abbruch Schacht**
gemauerten Schacht,
rechteckig ca.  140x120 cm
mit Betonkrone und zweigeteiltem Gussdeckel abbrechen,
bis ca. 30 cm unter OKFG
Schacht mit vorhandenem Boden verfüllen,
anfallendes Material ist fachgerecht zu verwerten
Menge: 1,000 St

#### Titel 01.03 510 Erdbau

*Hinweis: 510 Erdbau*
Der Unterbau der Baustraße soll für die vorgesehenen Materialien wiederverwendet werden, weshalb nicht überall eine komplette Auskofferung notwendig ist.
In die Position sind 10% Verlust der Schottertragschicht von Benutzung der Baustraße mit einberechnet. Die Abweichungen von der Sollhöhe für die jeweilige Höhe der Schottertragschicht mit +/- 1 cm soll erreicht werden.
Lagerung und Verwertung des anfallenden Materials vor Ort.
Maximale Transportentfernung 150m.

*Hinweis: Auskofferung der Wege*
Auskofferung für die Wege

Im Zuge des Baubeginns wurde die Baustraße bereits mit 46 cm Frostschutzschicht 0/45 und 29cm Schottertragschicht 0/32 ausgebildet.
Die Baustraße beinhaltet eine 3m breite Schotterstraße um das Gebäude und größflächige Einfahrts- und Zufahrtsbereiche. Dieses Material soll wiederverwendet werden und bildet den Unterbau für das vorgesehene Material. Der Unterbau muss an Stellen ergänzt werden, wo keine Baustraße war.
In größten Teilen wird das Material innerhalb der Baustelle umgelagert.

**01.03.0001 Oberboden abschieben**
Oberboden abschieben
zur Wiederverwendung seitlich lagern
Tiefe im Durchschnitt 30 cm
Menge: 1500,000 m2

**01.03.0002 Bodenmodellierung Süden**
Auftrag und Umverteilung von Boden zum Modellieren des Geländes. Nutzung der Erdmassen vor Ort.
auf und Abtrag im Mittel bis 50 cm
Feinplanum herstellen mit Abweichungen
von der Sollhöhe +/- 2 cm.
Verwendung von Oberboden bis maximal 30 cm in Pflanzflächen und maximal 10 cm in Rasenflächen,
Verdichtung entsprechend einer natürlichen Lagerung.
Auf dem KITA-Gelände:
- Modellieren der beiden Spielhügel
- Auftrag von Boden zum Erreichen der Sollhöhen
Menge: 1054,000 m2
Kostengruppen nach DIN 276 2018: 510
Kostengruppen nach DIN 276-1 2008: 510

**01.03.0003 Mulde modelieren, Süden Hecke**
Ausbilden von Mulden
im Süden im Heckenbereich zur Verhinderung der Entwässerung in Richtung Wirtschaftsweg
durch Bodenmodelierung Auf- und Abtrag
im Mittel  ca. 10cm, Breite ca. 5m.
und Feinplanum des Geländes herstellen
Mulden ohne Kante ausformen
Abweichungen von der Sollhöhe +/- 2 cm
erforderlicher Boden lagert vor Ort,
anfallendes Material im Gelände einbauen
Menge: 550,000 m2
Kostengruppen nach DIN 276-1 2008: 511

**01.03.0004 Mulden modelieren Norden**
Mulden ausheben Norden

Ausbilden von Mulden
mindestens 10 cm tief, ca. 3m Breite
Mulden vor dem neuen Gehweg zur Verhinderung der Entwässerung auf den Gehweg
Und Feinplanum des Geländes herstellen.
Abweichungen von der Sollhöhe +/- 2 cm
Lagerung und Verwertung des anfallenden Materials.
Maximale Transportentfernung 250m.
Mulden ohne Kante ausformen und Material seitlich lagern und verwerten.
Menge: 28,950 m3
Kostengruppen nach DIN 276 2018: 510
Kostengruppen nach DIN 276-1 2008: 510

**01.03.0005 Auskofferung für Gehweg, Betonpflaster**
Auskofferung für Gehweg, Betonpflaster
bis 45cm tief
Lagerung und Wiederverwertung des anfallenden Materials, max. Transportentfernung 150m
Der Gehweg hat einen Endaufbau mit der Stärke 65cm. Mit der Bestandshöhe ist es ausreichend 45cm auszukoffern, da das Gelände im Schnitt 20cm von der Sollhöhe abweicht.

Gesamtfläche: 924m²
Fläche der Baustraße, die für den Gehweg wiederverwendet werden kann ca. 603m²
Auskofferung neu KITA-Bereich: 277m²
Menge: 125,000 m3
Kostengruppen nach DIN 276-1 2008: 510

**01.03.0006 Auftrag für Spielweg, Asphalt/Bitum**
Auftrag für Spielweg, Asphalt/Bitumen
Auftrag von ca.10cm Material als Grundlage für den Gesamtaufbau Sollhöhe +/- 2 cm
Material von der Baustelle wiederverwenden.
verdichtungsfähiger Boden, Oberboden ist ausgeschlossen,
Auffüllmaterial: Frostschutzschicht 0/45 oder Schottertragschicht 0/32 oder Füllboden von der Baustelle
Menge: 230,000 m2
Kostengruppen nach DIN 276-1 2008: 510

**01.03.0007 Auftrag Fallschutz Spielbereiche westlich**
Auftrag für Fallschutz Spielgeräte westlich
Auftrag von ca. 40cm Material als Grundlage für den Gesamtaufbau Sollhöhe +/- 2 cm
Material von der Baustelle wiederverwenden.
verdichtungsfähiger Boden, Oberboden ist ausgeschlossen,
Auffüllmaterial: Frostschutzschicht 0/45 oder Schottertragschicht 0/32 oder Füllboden von der Baustelle
Menge: 243,300 m2
Kostengruppen nach DIN 276-1 2008: 510

**01.03.0008 Auftrag Fallschutz Spielbereiche östlich**
Auftrag für Fallschutz Spielgeräte östlich
Auftrag von ca. 40cm Material als Grundlage für den Gesamtaufbau Sollhöhe +/- 2 cm
Material von der Baustelle wiederverwenden.
verdichtungsfähiger Boden, Oberboden ist ausgeschlossen,
Auffüllmaterial: Frostschutzschicht 0/45 oder Schottertragschicht 0/32 oder Füllboden von der Baustelle
Menge: 92,000 m2
Kostengruppen nach DIN 276-1 2008: 510

**01.03.0009 Auskofferung für Wirtschaftsweg, Schotterrasen**
Auskofferung für Wirtschaftsweg, Schotterrasen
bis 65cm tief
Lagerung und Verwertung des anfallenden Materials.
Maximale Transportentfernung 250m
Menge: 176,000 m2
Kostengruppen nach DIN 276-1 2008: 510

**01.03.0010 Abtrag Baustraße Wirtschaftsweg, Schotterrasen**
Abtrag Baustraße
Abtrag der Schottertragschicht für Wirtschaftsweg, Schotterrasen
14cm Abtrag der Schottertragschicht von der Baustraße
Lagerung und Verwertung des anfallenden Materials vor Ort.
Maximale Transportentfernung 150m.
Menge: 375,000 m2
Kostengruppen nach DIN 276-1 2008: 510

**01.03.0011 Barfußpfad**
Auskofferung für Barfußpfad
bis 20cm tief
und Feinplanum für vorgesehenes Material herstellen
Abweichungen von der Sollhöhe +/- 2 cm
anfallendes Material im Gelände einbauen
Menge: 5,400 m2
Kostengruppen nach DIN 276-1 2008: 510

#### Titel 01.04 520 Gründung, Unterbau

**01.04.0001 Frostschutzschicht Spielweg**
Frostschutzschicht Spielweg
geliefert und vorhanden einbauen
inklusive Feinplanum auf anstehendem Boden herstellen mit
Abweichungen von der Sollhöhe +/- 2 cm und Verdichten EV2= 80 MN/m2
Dicke: 51cm im verdichteten Zustand.
Fläche: 230m²
ohne Einfassung
Menge: 160,000 m3
Kostengruppen nach DIN 276 2018: 520
Kostengruppen nach DIN 276-1 2008: 520

**01.04.0002 Frostschutzschicht liefern, Wirtschaftsweg**
Frostschutzschicht Wirtschaftsweg, Schotterrasen
liefern
Menge: 110,000 m3
Kostengruppen nach DIN 276 2018: 520
Kostengruppen nach DIN 276-1 2008: 520

**01.04.0003 Frostschutzschicht Wirtschaftsweg, Schotterrasen**
Frostschutzschicht Wirtschaftsweg, Schotterrasen
geliefert und vorhanden einbauen, D 40 cm
inklusive Feinplanum auf anstehendem Boden herstellen mit
Abweichungen von der Sollhöhe +/- 2 cm und Verdichten
EV2= 80MPa
Fläche der Baustraße, die für den Wirtschaftsweg wiederverwendet werden kann ca. 374m²
Fläche neu: 176m²
Menge: 550,000 m2
Kostengruppen nach DIN 276 2018: 520
Kostengruppen nach DIN 276-1 2008: 520

**01.04.0004 Frostschutzschicht Barfußpfad**
Frostschutzschicht Barfußpfad
geliefert und vorhanden
Einbau der Frostschutzschicht 0/45
Dicke: 10cm im verdichteten Zustand.
Menge: 0,540 m3
Kostengruppen nach DIN 276 2018: 520
Kostengruppen nach DIN 276-1 2008: 520

**01.04.0005 Statischer Lastplattendruckversuch**
Statischer Lastplattendruckversuch
Kontrollprüfung als Referenzwert für die Fallplattenversuche und die Erfolgskontrolle des Nachverdichtens
Ein Lastplattendruckversuch zum Prüfen der Tragschicht und der dynamischen Schicht nach Auftrag und Verdichten

durch einen unabhängigen Gutachter und an vom AG bestimmter Stelle
jeweils auf 3 Schichten (Planum, Tragschichten) durchführen.
inkl. Bereitstellung Belastungsfahrzeug als
Gegengewicht
inkl. Auswertung und Darstellung der Messergebnisse
Die Durchführung der Lastplattendruckversuche ist
rechtzeitig beim AG anzuzeigen.
Menge: 3,000 St
Kostengruppen nach DIN 276-1 2008: 521

**01.04.0006 Leichter Fallplattenversuch**
Leichter Fallplattenversuch
als Erfolgskontrolle des Nachverdichtens
Fallplattenversuche ca. aller 20m, anpassen vor Ort, durch einen unabhängigen Gutachter und an vom AG bestimmten
Stellen im Wegeverlauf
jeweils auf 3 Schichten (Planum, Tragschichten) durchführen.
inkl. Auswertung und Darstellung der Messergebnisse
Prüfen der Schichten für die Parkplätze, Gehwege und größeren Aufenthaltsflächen.
Für die kleineren Spielwege und den Wirtschaftsweg werden keine Fallplattenversuche vorgesehen.
inkl. vorheriger Abgleich und Eichung nach Statischen Lastplattendruckversuch
Menge: 14,000 St
Kostengruppen nach DIN 276-1 2008: 521

#### Titel 01.05 530 Oberbau, Deckschichten

**01.05.0001 Spielsand 0/2**
Spielsand 0/2
Liefern und Einbau von Spielsand 0/2 für alle Sandkästen und einen Abschnitt des Barfußpfades.
Material: Spielsand 0/2 geprüft nach DIN 18034
staubfrei und ohne bindende Feinanteile
Randeinfassung aus Rundhölzern bei Sandkästen
inkl. Untergrund verdichten
Sandkästen
Dicke: 30cm im verdichtetem Zustand.
Verdichtung entsprechend einer natürlichen Lagerung.
Barfußpfad
Dicke: 10cm im verdichteten Zustand.
Verdichtung entsprechend einer natürlichen Lagerung.
Einfassung aus Granitkleinsteinpflaster.
Menge: 31,559 to
Kostengruppen nach DIN 276 2018: 530
Kostengruppen nach DIN 276-1 2008: 560

**01.05.0002 Asphalttragschicht Spielweg**
Asphalttragschicht Spielweg
Liefern und Einbau der Asphalttragschicht AC 22 TS, Bitumen 50/70R
Dicke: 10cm im verdichteten Zustand
Fläche: 230m²
ohne Einfassung
Menge: 230,000 m2
Kostengruppen nach DIN 276 2018: 520
Kostengruppen nach DIN 276-1 2008: 520

**01.05.0003 Asphaltdeckschicht/Bitum, Spielweg**
Asphaltdeckschicht Spielweg
Liefern und Einbau Asphaltdeckschicht AC 11 DS, Bitumen 50/70, einwalzen von heller Abstreu weiß, Körnung 2/5
Dicke: 4cm im verdichteten Zustand
Menge: 230,000 m2
Kostengruppen nach DIN 276 2018: 530
Kostengruppen nach DIN 276-1 2008: 520

**01.05.0004 Vegetationstragschicht**
Vegetationstragschicht herstellen
vor Ort aus vorhandenem Oberboden und  Mineralgemisch 0/32 mit max. 5% organischer Substanz
Menge: 81,600 m3
Kostengruppen nach DIN 276 2018: 510
Kostengruppen nach DIN 276-1 2008: 530

**01.05.0005 Vegetationstragschicht Wirtschaftsweg, Schotterrasen**
Vegetationstragschicht 0/32 Wirtschaftsweg
Einbau der Vegetationstragschicht 0/32
Dicke: 15cm im verdichteten Zustand.
Menge: 85,000 m3
Kostengruppen nach DIN 276 2018: 530
Kostengruppen nach DIN 276-1 2008: 530

**01.05.0006 Liefern Fallschutzkies 2/8**
Liefern Fallschutzkies 2/8
zertifizierter Fallschutzkies gemäß DIN EN 1177,
Rundkies mehrfach gewaschen,
staubfrei und ohne bindende Feinanteile
D 0,3m
Menge: 135,000 m3
Kostengruppen nach DIN 276 2018: 510
Kostengruppen nach DIN 276-1 2008: 521

**01.05.0007 Fallschutz Spielbereiche westlich**
Fallschutz Spielbereiche westlich
Einbau geliefertes Fallschutzmaterial
Max. Fallhöhe auf dem Gelände: 2m
Dicke: 40cm im verdichtetem Zustand.
Material: Fallschutzkies 2/8
Randeinfassung aus Rundhölzern,
inkl. Untergrund verdichten
Menge: 98,000 m3
Kostengruppen nach DIN 276 2018: 530
Kostengruppen nach DIN 276-1 2008: 510

**01.05.0008 Fallschutz Spielbereiche östlich**
Fallschutz Spielbereiche östlich
Einbau geliefertes Fallschutzmaterial
Max. Fallhöhe auf dem Gelände: 2m
Dicke: 40cm im verdichtetem Zustand.
Material: Fallschutzkies 2/8
Randeinfassung aus Rundhölzern,
inkl. Untergrund verdichten
Menge: 37,000 m3
Kostengruppen nach DIN 276 2018: 530
Kostengruppen nach DIN 276-1 2008: 510

**01.05.0009 Einfassung Barfußpfad**
Einfassung Barfußpfad
Einfassung Granitpflaster 10x10x10cm
Liefern und Einbau der Einfassung für die Abgrenzung des Barfußpfades mit Granitpflaster 10x10x10cm
in Betonfundament  und Rückenstütze C20/25
und Fuge mit Zementmörtel
Höhe der Rückenstütze bis max. 2/3 der Steinhöhe
Menge: 65,000 m
Kostengruppen nach DIN 276 2018: 530
Kostengruppen nach DIN 276-1 2008: 540

**01.05.0010 Rindenmulch Barfußpfad**
Rindenmulch Barfußpfad
Liefern und Einbau des Rindenmulches für Abschnitt des Barfußpfades
Dicke: 10cm im verdichteten Zustand.
Menge: 1,500 m2
Kostengruppen nach DIN 276 2018: 530
Kostengruppen nach DIN 276-1 2008: 540

**01.05.0011 Boden für Moos Barfußpfad**
Oberboden für Moos Barfußpfad
Liefern und Einbau des Bodens für Moos für Abschnitt des Barfußpfades
Dicke: 10cm im verdichteten Zustand.
Menge: 1,300 m2
Kostengruppen nach DIN 276 2018: 530
Kostengruppen nach DIN 276-1 2008: 540

**01.05.0012 Holzstücke-/pflöcke für Barfußpfad**
Holzstücke-pflöcke für Barfußpfad,
Rund- und Kanthölzer D ca. 6-10 cm, L ca. 15 cm
Liefern und Einbau der Holzstücke,-pflöcke für Abschnitt des Barfußpfades,
senkrecht einbauen analog Pflaster,
Hohlräume auffüllen mit Splitt 2/5
Menge: 4,500 m2
Kostengruppen nach DIN 276 2018: 530
Kostengruppen nach DIN 276-1 2008: 540

**01.05.0013 Kies für Barfußpfad**
Kies für Barfußpfad
Liefern und Einbau Kies 4/8 für Abschnitt des Barfußpfades
Dicke: 10cm im verdichteten Zustand.
Menge: 1,500 m2
Kostengruppen nach DIN 276 2018: 530
Kostengruppen nach DIN 276-1 2008: 540

**01.05.0014 Lose Steine für Barfußpfad**
Lose Steine für Barfußpfad
Aussiebung Übergrößen
z. Bsp. 16/45
Liefern und Einbau der losen Steine und Ausformung eines kleinen Rundweges um die Retentionsfläche sowie die Verbindung des Barfußpfades
Menge: 27,000 m
Kostengruppen nach DIN 276 2018: 530
Kostengruppen nach DIN 276-1 2008: 540

**01.05.0015 Fläche Rindenmulch**
Fläche Rindenmulch,
keine Holzhackschnitzel,
D 10 cm
Menge: 65,000 m2

#### Titel 01.06 550 Brauchwasseranschluss Zisterne

**01.06.0001 Anschlussrohr Zapfstellen**
Anschlussrohr Zapfstellen
PE DN 20
Liefern und Einbauen der Zuleitung für die Zapfstellen inklusive Anschluss an die Zisterne (Pumpe),
Rohrleitung mit Tiefpunkten an der Zisterne und der letzten Zapfstelle
Menge: 100,000 m
Kostengruppen nach DIN 276 2018: 550
Kostengruppen nach DIN 276-1 2008: 550

**01.06.0002 Erdarbeiten für Rohr und Kabel**
Erdarbeiten für Rohr und Kabel
LxBxT ca. 100x0,4x0,6 m
inkl. ausheben und wiederverfüllen
Menge: 24,000 m3

**01.06.0003 Anschlußkabel für Pumpe**
Anschlußkabel für Pumpe
aus Vorposition
liefern, verlegen im vorbereiteten Graben
und anschließen
Menge: 100,000 m

**01.06.0004 Warnband Kabel**
Warnband Kabel,
liefern und Warnband ca. 30 cm über Trassen-OK einbauen
Menge: 100,000 m
Kostengruppen nach DIN 276-1 2008: 546

**01.06.0005 Pumpe**
Pumpe
liefern einer dem Zweck angemessenen Brunnenpumpe, insbesondere Druck und Fördermenge angepasst an die geplanten Verbraucher,
automatisches Einschalten, ggf. sind geeignete Alternativen vorzuschlagen (Hauswasserstation)
Spezifikationen:  Fördermenge 6.000 l/h (bei 0m Förderhöhe) Förderhöhe 57 m / Druck 5,7 bar
Weitere Spezifikationen » Zur Erzeugung eines hohen Wasserdrucks (4 bar).
Die Pumpe hat ein eingebautes Rückschlagventil und ist mit einem Trockenlaufschutz ausgestattet. (Schwimmersteuerrung)
Der für diese Pumpe zu verwendende Schlauch hat einen Durchmesser von 1 ¼” für den Druckanschluss und einen Durchmesser von 1 ¼” für den Sauganschluss.
Die Pumpe ist gebrauchsfertigt zu liefern, in die Zisterne einzubauen,
Hersteller / Produkt ist anzugeben:

..........................................................................................
Menge: 1,000 St
Kostengruppen nach DIN 276-1 2008: 542

**01.06.0006 Pumpe anschließen**
Pumpe anschließen
und auf Funktionsfähigkeit prüfen
Menge: 1,000 St

**01.06.0007 Hydrantenbox mit Zapfhahn**
Hydrantenbox mit Zapfhahn
Große robuste verschließbare Messinghydrantenbox mit eingebautem Messinghydranten mit Flügelgriff,
Zu und Abgang 3/4" IG / 1"AG (Schlauchanschluss 3/4")
Gehäuße und Deckel mit Verschraubung aus PE, grün
Zuführung Brauchwasserleitung von unten,
inkl. Anschluß an Brauchwasserleitung,
Entwässerung von Tropf und Kondenswasser nach unten in Sickerpackung,
inkl. erforderlicher Erdarbeiten und Herstellen einer Drainage/Sickerpackung ca. 0,125 m3 aus Drainkies 5/8
Menge: 2,000 St
Kostengruppen nach DIN 276 2018: 550
Kostengruppen nach DIN 276-1 2008: 550

**01.06.0008 Nutzerersteinweisung**
Nutzerersteinweisung
einmalige Einweisung des AG in die Funktionen und Bedienung der kompletten Bewässerungsanlage mit Zisterne,
Motor, Sensoren, Steuergeräten und Bewässerungskreisläufen einschließlich Ventilen und Düsen,
im Rahmen eines Probebetriebes.
Erteilen der Sicherheitseinweisung.
Übergabe aller Unterlagen und Dokumentationen.
Menge: 1,000 St

**01.06.0009 Wartungsvertrag**
Wartungsvertrag
für Pumpen-, Meß-, Steuer- und Regeltechnik
jeweils für die Dauer von einem Jahr
einschließlich Reinigung Zisterne sowie Kontrolle
und Wartung der Düsen und Ventile.
einschließlich Dokumentation
Menge: 1,000 a

#### Titel 01.07 560 Einbauten Spielgeräte

**01.07.0001 Bänke**
Bänke
3,50x0,55m, H 42 cm
Unterkonstruktion aus Stahl, L-Format
Stahl, feuerverzinkt nach DIN EN ISO 1461,
mit Pulverbeschichtung  RAL 7016 anthrazitgrau
Querbelattung aus Holz
Sib. Lärche, farbig lasiert
Liefern, Aufstellen und Befestigung der Bänke
einschließlich anfallender Erdarbeiten und Fundamentierung
nach Herstellerangeboten.
Menge: 4,000 St
Kostengruppen nach DIN 276 2018: 560
Kostengruppen nach DIN 276-1 2008: 560

**01.07.0002 Radständer**
Fahrradbügel
Aufstellen der Bügel
Fahrradparker
einseitig 90°, feuerverzinkt
Hauptbügel aus Rundrohr (Ø42,3mm) und Radeinstellung aus Rundstahl (Ø16mm) Diebstahlsichere Verschraubung aus Edelstahl mit Bodenrahmen aus Trapezschienen. Durch Schrägstellung des Hauptbügels keine Berührung dessen mit lackierten Teilen des Fahrrades. Lieferung ohne Befestigungsmaterial.
Detailinformationen
Nutzung : einseitig
Einstellwinkel : 90°
Radabstand : 500 mm
Reifenbreite : 70 mm
Radeinstellung : tief / hoch  (740mm/985mm)
Befestigungsart : zum Aufdübeln bei +/- 0 mm
Material : Stahl
Oberfläche : feuerverzinkt
B x T x H : 150 x 612 x 985 mm
Höhe über Flur : 985 mm
ADFC empfohlen : ja
Gewicht : 12 kg
Liefern, Aufstellen und Befestigung der Fahrradbügel
in 3 Reihen á 12 Fahrradständern
einschließlich anfallender Erdarbeiten und Fundamentierung
nach Herstellerangeboten.
anfallendes Material fachgerecht verwerten
Menge: 36,000 St
Kostengruppen nach DIN 276 2018: 560
Kostengruppen nach DIN 276-1 2008: 560

**01.07.0003 Mülleimer**
Mülleimer
liefern und aufstellen
Abfallbehälter aus Stahl mit Fronttür und Rückwand aus farbig lasiertem Hartholz (vier bis fünf Latten je Längsseite)
Inkl. Schutzdach, zwei Einwurföffnungen aus Edelstahl V2A.
Alle Stahlteile elektrolytisch feuerverzinkt und zusätzlich epoxid- und polyester-pulverbeschichtet (ferritisch behandelt) standardmäßig in RAL 9016 anthrazitgrau.
Zum Aufdübeln bei +/- 0 mm. Befestigungsmaterial nicht im Lieferumfang enthalten, Dehnschrauben M10 werden empfohlen.
Behälter mittels Dreikantschloss entriegeln, Tür öffnen,  und Abfallsack (exkl.) zum Entleeren entnehmen,
1 Dreikantschlüssel im Lieferumfang enthalten.
Menge: 4,000 St
Kostengruppen nach DIN 276 2018: 560
Kostengruppen nach DIN 276-1 2008: 560

*Hinweis: Spielgeräte*
Die Montage- und Fundamentarbeiten sind zu kalkulieren:
1. Für eine freie Zufahrt auf tragfähigem Grund bis unmittelbar zum Aufbauplatz.
2. Für Erdarbeiten in der Bodenklasse ehemals  1 und 3 nach DIN 18300 ohne Kontamination.
Mit seitlicher Lagerung des Aushubes, ohne Entsorgung. Ohne Aushub und Einbau von Fallschutzmaterialien.
Spielgeräte in verschiedenen Grüntönen: RAL 6021 (Blassgrün), RAL 6039 (Fasergrün), RAL 6018 (Gelbgrün), RAL 6017 (Maigrün), RAL 6025 (Farngrün), RAL 6005 (Moosgrün)
Alle Edelstahl-Standpfosten, schräg, oberseits abgeschrägt oder mit Abdeckkappe aus PE/PP farbig
Stahlteile farbig beschichtet nach RAL (s. oben) nach Wahl des AG,
Verkleidungen und Zwischenpodeste überwiegend HPL-, PP/PE- Platten (Recyclingmaterial möglich) durchgefärbt in oben stehenden RAL-Farben,

*Hinweis: Westlicher Teil - große Kids*

**01.07.0004 Holzspielgerät umsetzen, Raupe**
Holzspielgerät umsetzen, Raupe
vorhandenes Spielgerät vom Lagerplatz des AG aufnehmen,
transportieren, Transportentfernung 1 km,
und vor Ort einbauen
LxBxH 210x60x70 cm
inkl. Fundamentierung und erforderlicher Erdarbeiten
Menge: 1,000 St

**01.07.0005 Holzspielgeräte umsetzen, Pferde**
Holzspielgerät umsetzen, Pferde
vorhandene Spielgeräte vom Lagerplatz des AG aufnehmen,
transportieren, Transportentfernung 1 km,
und vor Ort einbauen
LxBxH 200x70x110 cm
inkl. Fundamentierung und erforderlicher Erdarbeiten
Menge: 2,000 St

**01.07.0006 Bergsteigerrampe groß**
Bergsteigerrampe
Lieferung und Montage der Bergsteigerrampe einschließlich anfallenden Erdarbeiten und Auskofferung für Fundamente.
Fundamentierung und Erdeinbaustück nach Herstellerangeboten.
Lagerung und Verwertung des anfallenden Materials.
Maximale Transportentfernung 250m.
Maximale Fallhöhe: 0m,
Sicherheitsbedarf: 6,50x4,20m
- mit 4 Stück Rohrstützen aus Edelstahl, von unten an den Unterzügen montiert jeweils in Fundamenten 0,4x0,4x0,4m verankert
- Unterzüge aus angeschnittenen Robinienrundhölzern
- Rampenbelag aus Robinienbrettern ca. 4 cm stark
- Rampenbreite 1,20 m
- Rampenlänge 3,00 m
- mit Trittleisten aus Robinie in unregelmäßigen Abständen als Aufstiegshilfe
- mit einem Standpfosten aus Edelstahl, d= 14-18 cm,  Höhe  1,00m, zur Befestigung des Seils in Fundament 0,5x0,5x0,6m verankert
- mit einem Hangelseil aus naturfarbenem Herkulesmaterial
in Fundament 0,3x0,3x0,3m verankert
Stahlteile farbig beschichtet nach RAL (s. Vorbemerkungen) nach Wahl des AG
Menge: 1,000 St
Kostengruppen nach DIN 276 2018: 560
Kostengruppen nach DIN 276-1 2008: 560

**01.07.0007 Nestschaukel groß**
Nestschaukel groß
Lieferung und Montage der Nestschaukel groß einschließlich anfallenden Erdarbeiten und Auskofferung für Fundamente.
Fundamentierung und Erdeinbaustück nach Herstellerangeboten.
Lagerung und Verwertung des anfallenden Materials.
Maximale Transportentfernung 250m.
Maximale Fallhöhe: 1,17m
Sicherheitsbedarf: 6,50x4,30 m
Tiefe : 1,55 m
- 2x A-Stützelemente 90 x 90 mm aus Edelstahl in Fundamenten 4 x Ø 500 x T 500 mm
- ein Schaukelbalken, Länge: 3300 mm in Höhe: 2,4m montiert aus lackiertem und verzinkten Stahl inkl. wartungsfreien Schaukelgelenken
- Nestschaukel Ø 1200 mm mit farbigem Seilring, gepolstert mit Umwicklungstau Ø 65 mm in grün, sowie Sitzfläche aus Stahlseil-Gliedermatte und Aufhängeseilen
Einbautiefe der Fundamente: 500mm mit Oberboden überdeckt
Alle Edelstahl-Standpfosten, schräg, oberseits abgeschrägt oder mit Abdeckkappe aus PE/PP farbig
Stahlteile farbig beschichtet nach RAL (s. Vorbemerkungen) nach Wahl des AG
Montage- und Fundamentbedingung:
Einbau in einer ausgekofferten Fläche mit 40cm Tiefe.
Menge: 1,000 St
Kostengruppen nach DIN 276 2018: 560
Kostengruppen nach DIN 276-1 2008: 560

**01.07.0008 Doppelschaukel groß**
Doppelschaukel groß
Nestschaukel und zwei Einzelschaukeln
Lieferung und Montage der Nestschaukel und zwei Einzelschaukeln einschließlich anfallenden Erdarbeiten und Auskofferung für Fundamente.
Fundamentierung und Erdeinbaustück nach Herstellerangaben.
Lagerung und Verwertung des anfallenden Materials.
Maximale Transportentfernung 250m.
Maximale Fallhöhe: 1,30m
Sicherheitsbedarf: 8,30x7,50 m
Tiefe : 1,73 m
- 3x A-Stützelemente 90 x 90 mm, schräg, oberseits abgeschrägt oder mit Abdeckkappe aus PE/PP farbig,
aus Edelstahl in Fundamenten 6 x Ø 350 x T 800 mm
- 2x Schaukelbalken, Länge: 3300 mm in Höhe: 2,43m montiert aus lackiertem und verzinkten Stahl inkl. wartungsfreien Schaukelgelenken
- Nestschaukel Ø 1200 mm mit farbigem Seilring, gepolstert mit Umwicklungstau Ø 65 mm in grün, sowie Sitzfläche aus Stahlseil-Gliedermatte und Aufhängeseilen
- zwei Standardschaukelsitze aus Gummi mit Metalleinlage und Edelstahlkette
Einbautiefe der Fundamente: 800mm mit Oberboden überdeckt
Alle Edelstahl-Standpfosten, schräg, oberseits abgeschrägt oder mit Abdeckkappe aus PE/PP farbig
Stahlteile farbig beschichtet nach RAL (s. Vorbemerkungen) nach Wahl des AG
Montage- und Fundamentbedingung:
Einbau in einer ausgekofferten Fläche mit 40cm Tiefe.
Menge: 1,000 St
Kostengruppen nach DIN 276 2018: 560
Kostengruppen nach DIN 276-1 2008: 560

**01.07.0009 Spielhütte groß - Kletter-Rutsch-Modul und Balancierelement**
Spielhütte groß - Kletter-Rutsch-Modul und Balancierelement
Lieferung und Montage der Spielhütte groß einschließlich anfallenden Erdarbeiten und Auskofferung für Fundamente.
Fundamentierung und Erdeinbaustück nach Herstellerangeboten.
Maximale Fallhöhe: 2,00m
Sicherheitsbedarf: 9,08x12,00m
- 1 Viereck-Gestell, PH 125 cm, mit Edelstahl-Standpfosten, schräg,
- 1 Kastenrutsche aus Edelstahl
- 1 Wand mit Fenster aus HPL, hellgrün mit Durchstiegsöffnung und Strickleiter aus Herkulestau mit Edelstahl-Sprossen
- 1 Seilbrücke aus Herkulestau mit Gummitrittflächen und Antrittsgestell an zwei  Standpfosten schräg, L ca. 200 cm
- 1 Viereckpodest, PH 150 cm, mit geneigten Edelstahl-Standpfosten
- 1 Dachfläche aus HPL, dreieckig, eierschalenfarbend
- 1 angedeutete Dachfläche aus HPL, eierschalenfarbend
- 1 Spieltresen unterhalb des Podest mit Ablagefläche aus HPL, hellgrün
- 1 überhöhte geschlossene Brüstung mit Fenster aus HPL, hellgrün
- 1 Hühnerleiter aus Robinie mit Trittkerben und Halteseil aus Herkulstau an einem von unten gebogenen Standpfosten
- 1 geschlossene Wand mit Durchstiegsöffnung, podestunterseits mit Fenster aus HPL, grün und Spielregal aus HPL
- 1 Sitzbohle unter dem Podest
- 1 Viereckspodest, PH 200 cm, mit geneigten Edelstahl-Standpfosten, davon 2 überhalb der Konstruktion mit Schrägschnitt
- 1 Kletterstange aus Edelstahl an 1 Brüstung mit Öffnung
- 1 Rampe mit Aufstiegshilfen und Halteseil aus Herkulestau
- 1 lückige Brüstung
- 1 Viereckspodest, PH 100 cm
- 1 lückige Wand
- 1 Leiter mit Edelstahl-Sprossen
- 1 senkrechter Netzaufstieg aus Herkulestau, großmaschig
- 1 Sprossenaufstieg auf PH 150 cm
- 2 Handläufe
- 1 Balancieranlage
- 11 geneigten Edelstahl-Standpfosten, schräg
- 1 Giraffenweg als Aufstieg aus naturwüchsigen Robinien-Rundhölzern
- 3 Balancierbalken aus Robinie, naturgewachsen
- 4 Halteseile aus Herkulestau
- 2 Balancier- und Halteseile aus Herkulestau
- 2 Edelstahl-Standpfosten, schräg, davon 1 mit Edelstahl-Rohrkolben
- 1 Edelstahl-Reckstange, Höhe 100cm

Alle Standpfosten aus Edelstahlrohr ø101,6mm.
Alle Edelstahl-Standpfosten, schräg, oberseits abgeschrägt oder mit Abdeckkappe aus PE/PP farbig
Stahlteile farbig beschichtet nach RAL (s. Vorbemerkungen) nach Wahl des AG,
Verkleidungen und Zwischenpodeste überwiegend HPL-, PP/PE- Platten (Recyclingmaterial möglich) durchgefärbt in oben stehenden RAL-Farben,
Montage- und Fundamentbedingung:
Einbau in einer ausgekofferten Fläche mit 40cm Tiefe.

Edelstahloberflächen umweltfreundlich glaskugelgestrahlt.
Verbindungen Boden/Geländer mit Standpfosten mittels Edelstahl-Einpress-Gewindehülsen, Bodenbefestigung mittels mittig eingearbeiteter Edelstahl-Formwinkel.
Anschlusspunkt Netz/Seil mit Standpfosten mittels speziell ausgeformter Edelstahlgabel und nachspannbarer Edelstahlkette.
Netze aus Herkulestau.
Alle Verbindungsteile aus Edelstahl oder verzinkt. Alle Muttern selbstsichernd.
Menge: 1,000 St
Kostengruppen nach DIN 276 2018: 560
Kostengruppen nach DIN 276-1 2008: 560

**01.07.0010 Spielhütte klein**
Haus klein mit Rutsche
Lieferung und Montage des Hauses klein,
einschließlich anfallender Erdarbeiten für Fundamente und Fallschutz
Fundamentierung nach Herstellerangaben.
Maximale Fallhöhe: 1,00m
- 1 Viereck-Gestell, PH 60cm, mit geneigten Edelstahl-Standpfosten und angedeutetem Dach aus 3 schmalen
HPL-Elementen
- 1 Viereck-Gestell, PH 40cm, mit geneigten Edelstahl-Standpfosten
- 1 halben Giebelfläche mit Fenster
- 1 Pfosten schräg
Alle Standpfosten aus Edelstahlrohr ø101,6mm.
Stahlteile farbig beschichtet nach RAL (s. Vorbemerkungen) nach Wahl des AG,
Verkleidungen und Zwischenpodeste überwiegend HPL-, PP/PE- Platten (Recyclingmaterial möglich) durchgefärbt in oben stehenden RAL-Farben,
Montage- und Fundamentbedingung:
Einbau in einer ausgekofferten Fläche mit 40cm Tiefe.
Edelstahloberflächen umweltfreundlich glaskugelgestrahlt.
Verbindungen Boden/Geländer mit Standpfosten mittels Edelstahl-Einpress-Gewindehülsen, Bodenbefestigung mittels mittig eingearbeiteter Edelstahl-Formwinkel.
Alle Verbindungsteile aus Edelstahl oder verzinkt. Alle Muttern selbstsichernd.
Menge: 1,000 St
Kostengruppen nach DIN 276 2018: 560
Kostengruppen nach DIN 276-1 2008: 560

**01.07.0011 Spielgerät Kletterpflanze**
Kletterpflanze
Lieferung und Montage der Kletterpflanze einschließlich anfallenden Erdarbeiten und Auskofferung für Fundamente.
Fundamentierung und Erdeinbaustück nach Herstellerangaben.
Maximale Fallhöhe: 1,30m
Sicherheitsbedarf: 6,48x6,86m
- 1 großen Kokon, Höhe ca. 350cm
- 5 gebogene Edelstahl-Standpfosten, ø 50mm, Wandungsstärke/ Vollmaterial gemäß Statik
- 2 Seiten aus Lochblech mit Hexagonallochung, Farbe Beige
- 1 horizontales Fünfecknetz, Farbe hanf, engmaschig Maschenweite ca.10cm, aufgehängt an Standpfosten
- 3 horizontale Seile als Halteseile
- 1 kleinen Kokon, Höhe ca. 210cm
- 5 gebogene Edelstahl-Standpfosten, ø 38mm, Wandungsstärke/ Vollmaterial gemäß Statik
- 2 Seiten aus Lochblech mit Hexagonallochung, Farbe Beige
- 1 horizontales Fünfecknetz, Farbe hanf, engmaschig Maschenweite ca.10cm, aufgehängt an Standpfosten
- 2 horizontale Seile als Halteseile
- 1 Seillabyrinth
- 11 gebogene Edelstahl-Standpfosten, ø 50mm, Wandungsstärke/ Vollmaterial gemäß Statik
- 6 gebogene Edelstahl-Standpfosten, ø 38mm, Wandungsstärke 5mm, gemäß Statik
- 30 Seile
Alle Edelstahl-Standpfosten, schräg, oberseits abgeschrägt oder mit Abdeckkappe aus PE/PP farbig
Stahlteile farbig beschichtet nach RAL (s. Vorbemerkungen) nach Wahl des AG,
Verkleidungen und Zwischenpodeste überwiegend HPL-, PP/PE- Platten (Recyclingmaterial möglich) durchgefärbt in oben stehenden RAL-Farben,
Montage- und Fundamentbedingung:
Einbau in einer ausgekofferten Fläche mit 40cm Tiefe

Netz- und Seilanbindungen: an Edelstahl-Standpfosten mittels speziell ausgeformtem Edelstahlgabelkopf fest verschweißt an Pfosten, Nachspannbarkeit gewährleistet mittels Kettengliedern aus Edelstahl als Verbindungselement zwischen Gabelkopf und Aluminiumpresshülse am Seilende.
Alle Standpfosten aus Edelstahl ø 38mm und ø 50mm. Pfostenenden für Edelstahlpfosten ø 38mm und ø 50mm fest verschweißt.
Edelstahloberflächen umweltfreundlich glaskugelgestrahlt.
Seile/Netze aus Herkulestau 4-litzig, ø 16mm
Alle Verbindungsteile aus Edelstahl oder verzinkt. Alle Muttern selbstsichernd.
Menge: 1,000 St
Kostengruppen nach DIN 276 2018: 560
Kostengruppen nach DIN 276-1 2008: 560

**01.07.0012 Bodentrampolin D 3,00 m**
Bodentrampolin rund
Durchmesser 3,00 m inkl. Randabdeckung,
inkl. Wetterschutzabdeckung,
inkl. Wurzelschutzbahn,
liefern und aufstellen, inkl. erforderlicher Erdarbeiten,
anfallendes Material auf der Baustelle wiedereinbauen
Menge: 1,000 St

**01.07.0013 Kriechtunnel**
Kriechtunnel
aus PE liefern und einbauen,
D innen 80 cm glatt
D außen 92 cm geriffelt
L 2,90 m
10 cm über angrenzendem Gelände einbauen, Gefälle 2%,
Ein- und Ausgang angeschrägt, Schnittkanten durch runden Kantenschutz gesichert,
Erdüberdeckung min. 30 cm im Zuge der Bodenmodelierungen
Menge: 2,000 St

*Hinweis: Östlicher Teil - kleine Kids*

**01.07.0014 Holzspielgerät umsetzen, Marienkäfer**
Holzspielgerät umsetzen, Marienkäfer
vorhandenes Spielgerät vom Lagerplatz des AG aufnehmen,
transportieren, Transportentfernung 1 km,
und vor Ort einbauen
LxBxH 70x50x60 cm
inkl. Fundamentierung und erforderlicher Erdarbeiten
Menge: 1,000 St

**01.07.0015 Bergsteigerrampe klein**
Bergsteigerrampe klein
Lieferung und Montage der Bergsteigerrampe klein einschließlich anfallenden Erdarbeiten und Auskofferung für Fundamente. Fundamentierung und Erdeinbaustück nach Herstellerangeboten.
Lagerung und Verwertung des anfallenden Materials.
Maximale Transportentfernung 250m.

Maximale Fallhöhe: 0m,
Sicherheitsbedarf: 5,25x4,20m
- mit 4 Stück Rohrstützen aus Edelstahl, von unten an den Unterzügen montiert jeweils in Fundamenten 0,4x0,4x0,4m verankert
- Unterzüge aus angeschnittenen Robinienrundhölzern
- Rampenbelag aus Robinienbrettern ca. 4 cm stark
- Rampenbreite 1,20 m
- Rampenlänge 2,25 m
- mit Trittleisten aus Robinie in unregelmäßigen Abständen als Aufstiegshilfe
- mit einem Standpfosten aus Robinie, d= 14-18 cm, geschält und geschliffen, splintfrei, Höhe ca. 1,00m, zur Befestigung des Seils in Fundament 0,5x0,5x0,6m verankert
- mit einem Hangelseil aus naturfarbenem Herkulesmaterial
in Fundament 0,3x0,3x0,3m verankert
Menge: 1,000 St
Kostengruppen nach DIN 276 2018: 560
Kostengruppen nach DIN 276-1 2008: 560

**01.07.0016 Wippe doppel**
Wippe doppel
Lieferung und Montage der Wippe doppel einschließlich anfallenden Erdarbeiten und Auskofferung für Fundamente.
Fundamentierung und Erdeinbaustück nach Herstellerangeboten.
Lagerung und Verwertung des anfallenden Materials.
Maximale Transportentfernung 250m.

Max. Fallhöhe: 0,40m
Sicherheitsbereich: 2,50x3,30m
Größe: ca. 1,22x0,50m
- 1x Federtierkörper: Stahl Pulverbeschichtet, grün, Gestell: Stahl pulverbeschichtet, RAL 6017 Maigrün; Rohre d=26,9mm, t=2,3mm;
- 2x Sitzfläche: Sitzflächen/Mittelteil: HDPE/MF-UV rot, t=19mm
- 1x Feder: Federstahl, pulverbeschichtet, grün; Feder: Federstahl pulverbeschichtet, RAL 6017 Maigrün, d=160mm, t=19mm
- Abdeckung mit der Stahlenden mit Kunststoffkugeln schwarz, d=60mm, mit Gewinde M8; Fußraste; Vierkantprofil: 40x20mm, t=2mm
- Kopfplatte: Stahl pulverbeschichtet, RAL 9017 Verkehrsschwarz, t=6mm
- Fußplatte: Stahl pulverbeschichtet, RAL 9005 Tiefschwarz, t=8mm
Menge: 1,000 St
Kostengruppen nach DIN 276 2018: 560
Kostengruppen nach DIN 276-1 2008: 560

**01.07.0017 Wippe einzeln**
Wippe einzeln
Lieferung und Montage der Wippe einzeln einschließlich anfallenden Erdarbeiten und Auskofferung für Fundamente.
Fundamentierung und Erdeinbaustück nach Herstellerangeboten.
Lagerung und Verwertung des anfallenden Materials.
Maximale Transportentfernung 250m.

Max. Fallhöhe: 0,40m
Sicherheitsbereich: Ø 2,80m
Größe: ca. Ø 0,50m
- 1x Federtierkörper: Stahl Pulverbeschichtet, grün
- Gestell: Stahl pulverbeschichtet, RAL 6017 Maigrün; Rohre d=26,9mm, t=2,3mm;
Vierkantprofil: 40x20mm, t=2mm
- 1x Sitzfläche: HDPE, rot, flache Form ännähernd an Flügel, HDPE/MF-UV rot, t=19mm
- 1x Feder: Federstahl, pulverbeschichtet, grün; Feder: Federstahl pulverbeschichtet, RAL 6017 Maigrün, d=160mm, t=19mm
- Abdeckung mit der Stahlenden mit Kunststoffkugeln schwarz, d=60mm, mit Gewinde M8; Fußrasten
- Kopfplatte: Stahl pulverbeschichtet, RAL 9005 Tiefschwarz, t=6mm
- Fußplatte: Stahl pulverbeschichtet, RAL 9005 Tiefschwarz, t=8mm
Menge: 3,000 St
Kostengruppen nach DIN 276 2018: 560
Kostengruppen nach DIN 276-1 2008: 560

**01.07.0018 Nestschaukel klein**
Nestschaukel klein
Lieferung und Montage der Nestschaukel klein einschließlich anfallenden Erdarbeiten und Auskofferung für Fundamente.
Fundamentierung und Erdeinbaustück nach Herstellerangeboten.
Lagerung und Verwertung des anfallenden Materials.
Maximale Transportentfernung 250m.

Schaukelhöhe: 124cm
Sicherheitsbedarf: 3,00x6,30 m
bestehend aus:
- 2 schräg stehenden Edelstahl-Standpfosten ø 101,6mm, starkwandig
- 2 Einpunktlagern mit Fangkette
- 1 runden Nest, ø 90cm, umflochtener Stahlring, Sitzfläche aus feingliedrigem Herkulestauwerk
- Abhängeseilen aus Herkulestau

Alle Standpfosten aus Edelstahlrohr ø101,6mm.
Alle Edelstahl-Standpfosten, gebogen mit Schrägschnitt, mit Pulverbeschichtung C3 vollfarbig mit mattem Finish in verschiedenen Grüntönen: RAL 6039 (Fasergrün), RAL 6017 (Maigrün), RAL 6018 (Gelbgrün), RAL 6005 (Moosgrün)
Montage- und Fundamentbedingung:
Einbau in einer ausgekofferten Fläche mit 40cm Tiefe.

Edelstahloberflächen umweltfreundlich glaskugelgestrahlt.
Verbindungen Boden/Geländer mit Standpfosten mittels Edelstahl-Einpress-Gewindehülsen, Bodenbefestigung mittels mittig eingearbeiteter Edelstahl-Formwinkel.
Alle Hölzer aus Robinie, gehobelt und gefast. Alle Holzteile sind unbehandelt.
Anschlusspunkt Netz/Seil mit Standpfosten mittels speziell ausgeformter Edelstahlgabel und nachspannbarer Edelstahlkette.
Netze aus Herkulestau.
Alle Verbindungsteile aus Edelstahl oder verzinkt. Alle Muttern selbstsichernd.
Menge: 1,000 St
Kostengruppen nach DIN 276 2018: 560
Kostengruppen nach DIN 276-1 2008: 560

**01.07.0019 Spielgerät Lianenpfad**
Lianenpfad
Lieferung und Montage des Lianenpfades einschließlich anfallenden Erdarbeiten und Auskofferung für Fundamente.
Fundamentierung und Erdeinbaustück nach Herstellerangeboten.
Lagerung und Verwertung des anfallenden Materials.
Maximale Transportentfernung 250m.

Maximale Fallhöhe: 1,00m
Sicherheitsbedarf: 5,15x4,90m
3 geneigt stehenden gebogenen Edelstahl-Standpfosten, Endausformung: Schrägschnitt
- 3 horizontale Seile aus Herkulestau
- diversen Seilen aus Herkulestau, im Boden verankert mit:
- 3 Balancierklötzen aus Robinie
- 3 Balancierklötzen aus Robinie
- 3 Balancierteller

Alle Standpfosten aus Edelstahlrohr ø101,6mm.
Alle Edelstahl-Standpfosten, gebogen mit Schrägschnitt, mit Pulverbeschichtung C3 vollfarbig mit mattem Finish in verschiedenen Grüntönen: RAL 6039 (Fasergrün), RAL 6017 (Maigrün), RAL 6018 (Gelbgrün), RAL 6005 (Moosgrün)
Montage- und Fundamentbedingung:
Einbau in einer ausgekofferten Fläche mit 40cm Tiefe.

Edelstahloberflächen umweltfreundlich glaskugelgestrahlt.
Verbindungen Boden/Geländer mit Standpfosten mittels Edelstahl-Einpress-Gewindehülsen, Bodenbefestigung mittels mittig eingearbeiteter Edelstahl-Formwinkel.
Alle Hölzer aus Robinie, gehobelt und gefast. Alle Holzteile sind unbehandelt.
Anschlusspunkt Netz/Seil mit Standpfosten mittels speziell ausgeformter Edelstahlgabel und nachspannbarer Edelstahlkette.
Netze aus Herkulestau.
Alle Verbindungsteile aus Edelstahl oder verzinkt. Alle Muttern selbstsichernd.
Menge: 1,000 St
Kostengruppen nach DIN 276 2018: 560
Kostengruppen nach DIN 276-1 2008: 560

**01.07.0020 Haus klein mit Rutsche**
Haus klein mit Rutsche
Lieferung und Montage des Hauses klein mit Rutsche einschließlich anfallenden Erdarbeiten und Auskofferung für Fundamente. Fundamentierung und Erdeinbaustück nach Herstellerangeboten.
Lagerung und Verwertung des anfallenden Materials.
Maximale Transportentfernung 250m.

Maximale Fallhöhe: 1,00m
Sicherheitsbedarf: 5,62x5,70m
- 1 Viereck-Gestell, PH 60cm, mit geneigten Edelstahl-Standpfosten und angedeutetem Dach aus 3 schmalen
HPL-Elementen
- 1 Viereck-Gestell, PH 40cm, mit geneigten Edelstahl-Standpfosten
- 1 halben Giebelfläche mit Fenster
- 1 Kastenrutsche aus Edelstahl, einsitzlos
- 1 Rampe mit Halteseil aus Herkulestau
- 1 Sandaufzug aus Edelstahl mit Gummieimer
- 1 Sandschütte
- 1 Leiter mit Edelstahlsprossen
- diversen Brüstungen und Handläufen in Blattoptik
- 1 Pfosten gebogen, Endausformung: Schrägschnitt

Alle Standpfosten aus Edelstahlrohr ø101,6mm.
Alle Edelstahl-Standpfosten, gebogen mit Schrägschnitt, mit Pulverbeschichtung C3 vollfarbig mit mattem Finish in verschiedensten Grüntönen: RAL 6039 (Fasergrün), RAL 6017 (Maigrün), RAL 6018 (Gelbgrün), RAL 6005 (Moosgrün)
Montage- und Fundamentbedingung:
Einbau in einer ausgekofferten Fläche mit 40cm Tiefe.

Edelstahloberflächen umweltfreundlich glaskugelgestrahlt.
Verbindungen Boden/Geländer mit Standpfosten mittels Edelstahl-Einpress-Gewindehülsen, Bodenbefestigung mittels mittig eingearbeiteter Edelstahl-Formwinkel.
Alle Hölzer aus Robinie, gehobelt und gefast. Alle Holzteile sind unbehandelt.
Anschlusspunkt Netz/Seil mit Standpfosten mittels speziell ausgeformter Edelstahlgabel und nachspannbarer Edelstahlkette.
Netze aus Herkulestau.
Alle Verbindungsteile aus Edelstahl oder verzinkt. Alle Muttern selbstsichernd.
Menge: 1,000 St
Kostengruppen nach DIN 276 2018: 560
Kostengruppen nach DIN 276-1 2008: 560

**01.07.0021 Spielhütte klein**
Haus klein mit Rutsche
Lieferung und Montage des Hauses klein,
einschließlich anfallender Erdarbeiten für Fundamente und Fallschutz
Fundamentierung nach Herstellerangaben.
Maximale Fallhöhe: 1,00m
- 1 Viereck-Gestell, PH 60cm, mit geneigten Edelstahl-Standpfosten und angedeutetem Dach aus 3 schmalen
HPL-Elementen
- 1 Viereck-Gestell, PH 40cm, mit geneigten Edelstahl-Standpfosten
- 1 halben Giebelfläche mit Fenster
- 1 Pfosten schräg
Alle Standpfosten aus Edelstahlrohr ø101,6mm.
Stahlteile farbig beschichtet nach RAL (s. Vorbemerkungen) nach Wahl des AG,
Verkleidungen und Zwischenpodeste überwiegend HPL-, PP/PE- Platten (Recyclingmaterial möglich) durchgefärbt in oben stehenden RAL-Farben,
Montage- und Fundamentbedingung:
Einbau in einer ausgekofferten Fläche mit 40cm Tiefe.
Edelstahloberflächen umweltfreundlich glaskugelgestrahlt.
Verbindungen Boden/Geländer mit Standpfosten mittels Edelstahl-Einpress-Gewindehülsen, Bodenbefestigung mittels mittig eingearbeiteter Edelstahl-Formwinkel.
Alle Verbindungsteile aus Edelstahl oder verzinkt. Alle Muttern selbstsichernd.
Menge: 1,000 St
Kostengruppen nach DIN 276 2018: 560
Kostengruppen nach DIN 276-1 2008: 560

**01.07.0022 Bodentrampolin D 2,50 m**
Bodentrampolin rund
Durchmesser 2,50 m inkl. Randabdeckung,
inkl. Wetterschutzabdeckung,
inkl. Wurzelschutzbahn,
liefern und aufstellen, inkl. erforderlicher Erdarbeiten,
anfallendes Material auf der Baustelle wiedereinbauen
Menge: 1,000 St

**01.07.0023 Kriechtunnel klein**
Kriechtunnel
aus PE durchgefärbt liefern und einbauen,
D innen 60 cm glatt
H außen 1,30 m
L 1,50 m
10 cm über angrenzendem Gelände einbauen, Gefälle 2%,
Ein- und Ausgang senkrechter Abschluss,
mit Ein- und Ausstiegshilfe Rohre Edelstahl pulverbeschichtet, RAL s. Vorbemerkungen
ohne Erdüberdeckung,
Sicherheitsbereich 4,3 x 3,6, Untergrund Fallschutzkies
Menge: 2,000 St

*Hinweis: Beide Bereiche*

**01.07.0024 Sonnsegel 5,00x8,00m**
Sonnsegel 5,00x8,00m
Höhe min. 2,5 m
mit 4 Pfosten aus Stahl,
zweigeteilt, mittels Winsche und Kurbel auswickelbar
pulverbeschichtet RAL s. Vorbemerkungen
Lieferung und Montage des Sonnensegels
einschließlich anfallender Erdarbeiten und Fundamentierung
nach Herstellerangaben
anfallendes Material fachgerecht verwerten
Menge: 3,000 St
Kostengruppen nach DIN 276 2018: 560
Kostengruppen nach DIN 276-1 2008: 560

**01.07.0025 Sonnsegel 5,00x6,40m**
Sonnsegel 5,00x6,40m
Höhe min. 2,5 m
mit 4 Pfosten aus Stahl,
zweigeteilt, mittels Winsche und Kurbel auswickelbar
pulverbeschichtet RAL s. Vorbemerkungen
Lieferung und Montage des Sonnensegels
einschließlich anfallender Erdarbeiten und Fundamentierung
nach Herstellerangaben.
anfallendes Material fachgerecht verwerten
Menge: 1,000 St
Kostengruppen nach DIN 276 2018: 560
Kostengruppen nach DIN 276-1 2008: 560

**01.07.0026 Sandkasten- und Spielbereicheinfassung**
Sandkasten- und Spielbereicheinfassung
Lieferung und Montage der Sandkasten- und Spielbereicheinfassung einschließlich anfallenden Erdarbeiten und Auskofferung für Fundamente.
Lagerung und Verwertung des anfallenden Materials.
Maximale Transportentfernung 250m.
Sandkasten- und Spielbereicheinfassung aus Rundhölzern, Holzeinfassung
aus Robinienkernholz (splintfrei) mit natürlicher Wuchsform, geschliffen, ökologischer Teillasur, Anbauteile aus Edelstahl, zum festen Einbau in Beton.
Maße ca. 1,50x0,2m, individuell zuschneiden, Sandkasteneinfassung nach Plan des AG.
Menge: 152,000 St
Kostengruppen nach DIN 276 2018: 560
Kostengruppen nach DIN 276-1 2008: 560

**01.07.0027 Sandkastenabdeckung**
Sandkastenabdeckung
Lieferung und Montage der Sandkastenabdeckung einschließlich Verankerungen und Zubehör.
Menge: 66,960 m2
Kostengruppen nach DIN 276 2018: 560
Kostengruppen nach DIN 276-1 2008: 560

**01.07.0028 Sandspiel Bagger**
Lieferung und Montage des Sandspiel-Baggers einschließlich anfallenden Erdarbeiten und Auskofferung für Fundamente. Fundamentierung und Erdeinbaustück nach Herstellerangeboten.
Lagerung und Verwertung des anfallenden Materials.
Maximale Transportentfernung 250m.

- max. Fallhöhe: 42 cm
- benötigter Freiraum: min. 2,5 m Durchmesser
- aus Edelstahl glasperlengestrahlt
- mit Hebelmechanik
- 360° drehbar, Arm und Schaufel (Tieflöffel) voll beweglich
- komplett abgedichtet, damit kein Sand ins Lager eintritt
- Sitz aus HPL, Farbe nach Wahl des AG
- Bodenplatte auf Fundament verschraubt
Menge: 1,000 St
Kostengruppen nach DIN 276 2018: 560
Kostengruppen nach DIN 276-1 2008: 560

**01.07.0029 Hochbeete**
Hochbeete
liefern und aufstellen,
LxBxH 70x40x45, mit Wurzelfenster,
Gestell Edelstahl, Verkleidung HPL, Boden aus WPC,
inkl. Auskleidung und Vorbereitung zur Bepflanzung
Menge: 2,000 St

**01.07.0030 Vorbereitung Pflanzflächen**
Vorbereitung Pflanzflächen
herstellen, liefern und einbauen,
Beeteinfassungen 1mx1m,
aus Robinien oder Eichenholz B 12 cm, D 3 cm unbehandel mit je vier Eckpfosten zur Verankerung im Erdreich L ca. 30 cm
Überstand ca. 5 cm, für Bepflanzung vorbereiten,
Menge: 7,000 St

**01.07.0031 Einfriedung Pflanzflächen**
Einfriedung Pflanzflächen
liefern und einbauen
Staketenzaun von der Rolle,
aus Edelkastanie/Robinie/Eiche
H 75 cm, Lattenabstand 4-6 cm
Verbindung doppelte Drahtumspannung verzinkt,
Menge: 30,000 m

**01.07.0032 Staketenzauntor, H 90 cm**
Staketenzauntor, H 90 cm
liefern und einbauen, B 1,0 m
aus Edelkastanie/Robinie/Eiche
inkl. 2 Pfosten
Menge: 1,000 St

#### Titel 01.08 560 Einbauten Beschilderung

**01.08.0001 Stellflächen, Parkplatz Besucher**
Stellflächen, Parkplatz Besucher

Parkplatz-Schild
30x30cm
Material: Aluminium

inklusive Rohrpfosten, feuerverzinkter Stahl, ø 60mm
mit Kunststoffabdeckkappe und Bodenanker
und
benötigter Rohrschellen zur Befestigung
Anbringungshöhe Schild: 1,5m

Liefern und aufstellen des Schildes an ausgewiesener Stelle einschließlich anfallender Erdarbeiten und Fundamentierungen
Menge: 2,000 St

**01.08.0002 Stellflächen, barrierefrei**
Stellflächen, barrierefrei

Parkplatz-Schild, barrierefrei
30x30cm
Material: Aluminium

inklusive Rohrpfosten, feuerverzinkter Stahl, ø 60mm
mit Kunststoffabdeckkappe und Bodenanker
und
benötigter Rohrschellen zur Befestigung
Anbringungshöhe Schild: 1,5m

Liefern und aufstellen des Schildes an ausgewiesener Stelle einschließlich anfallender Erdarbeiten und Fundamentierungen
Menge: 2,000 St

**01.08.0003 Stellflächen, Mitarbeiter**
Stellflächen, Mitarbeiter

Parkplatz-Schild, Mitarbeiter
30x40cm
Material: Aluminium

inklusive Rohrpfosten, feuerverzinkter Stahl, ø 60mm
mit Kunststoffabdeckkappe und Bodenanker
und
benötigter Rohrschellen zur Befestigung
Anbringungshöhe Schild: 1,5m

Liefern und aufstellen des Schildes an ausgewiesener Stelle einschließlich anfallender Erdarbeiten und Fundamentierungen
Menge: 1,000 St

**01.08.0004 Einfahrt freihalten Schild**
Einfahrt freihalten Schild

Einfahrt freihalten-Schild
30x40cm
Material: Aluminium
inklusive Zaunbefestigung für Schilder, Metall feuerverzinkt

Liefern und aufstellen des Schildes an ausgewiesener Stelle einschließlich anfallender Erdarbeiten und Fundamentierungen
Menge: 2,000 St

**01.08.0005 Sammelstelle**
Sammelstelle

Liefern und aufstellen des Schildes an ausgewiesener Stelle einschließlich anfallender Erdarbeiten und Fundamentierungen

Sammelstellenschild
30x30cm
Material: Aluminium
Menge: 1,000 St

**01.08.0006 E-Ladesäule Schild**
E-Ladesäule Schild

E-Ladesäule Schild
30x40cm
Material: Aluminium
inklusive Befestigung für Schilder, Metall feuerverzinkt

Liefern und aufstellen des Schildes an ausgewiesener Stelle einschließlich anfallender Erdarbeiten und Fundamentierungen
Menge: 1,000 St

#### Titel 01.09 570 Pflanzflächen KITA

*Hinweis: Pflanzbeete vorbereiten und anlegen*
Pflanzbeete vorbereiten und anlegen
Einbau von geeignetem Bodensubstrat für die nachfolgende Bepflanzung. Teilweise muss der Boden aufbreitet und Starkwurzeln entfernt werden.
Anfallendes Material fachgerecht verwerten, Maximaler Transportweg 250m.

**01.09.0001 Herstellen der Rasenflächen RSM 2.2**
Herstellen Rasenflächen
diese sind aufzulockern, glatt abzuziehen und an das  angrenzende Gelände anzugleichen. Abweichungen von der Sollhöhe +/-2 cm
Das Liefern von Oberboden zum Differenzausgleich ist in die Position einzukalkulieren. D 10 cm,
Wiederverwertung des überschüssigen Oberbodens der Baustelle vor Ort.

Liefern und Einbau der Rasensaat mit Regel-Saatgut-Mischung Standard für Rasen RSM 2.2
Rasenansaat, incl. Feinplanum herstellen,
Saatgut ohne Entmischung ausbringen und einarbeiten, unter Verwendung einer Rasenbaumaschine
Anfallenden Abfall ablesen.
Ggf. vorwüchsige Kräuter ausmähen. Abfall und Mähgut
entsorgen.
Ansaat auf Fläche mit einer Neigung flacher als 1:4
Feinplanum feinkrümelig lockern.
Saatgutmenge 25 g/m2
Saatgut für "Gebrauchsrasen in Trockenlagen" nach RSM 2.2 (Var.2)
Menge: 1587,000 m2
Kostengruppen nach DIN 276 2018: 570
Kostengruppen nach DIN 276-1 2008: 575

**01.09.0002 Herstellen Wiesenflächen RSM 7.3**
Herstellen Wiesenflächen
diese sind aufzulockern, glatt abzuziehen und an das  angrenzende Gelände anzugleichen. Abweichungen von der Sollhöhe +/-2 cm
Das Liefern von Oberboden zum Differenzausgleich ist in die Position einzukalkulieren. D 10 cm,
Wiederverwertung des überschüssigen Oberbodens der Baustelle vor Ort.

Liefern und Einbau der Rasensaat mit Regel-Saatgut-Mischung Standard für Rasen RSM 7.3
Rasenansaat, incl. Feinplanum herstellen,
Saatgut ohne Entmischung ausbringen und einarbeiten, unter Verwendung einer Rasenbaumaschine
Anfallenden Abfall ablesen.
Ggf. vorwüchsige Kräuter ausmähen. Abfall und Mähgut
entsorgen.
Ansaat auf Fläche mit einer Neigung flacher als 1:4
Feinplanum feinkrümelig lockern.
Saatgutmenge 25 g/m2
Ansaat von Rasen RSM 7.3, 14g/m2
Menge: 2012,000 m2
Kostengruppen nach DIN 276 2018: 570
Kostengruppen nach DIN 276-1 2008: 575

**01.09.0003 Pflanzflächen lockern**
Pflanzflächen lockern
Lockern der Pflanzflächen und Gehölzschnitt,
Flächen von Unkraut, Steinen >5cm Durchmesser
und Unrat säubern,
anfallendes Material wird Eigentum des AN und ist fachgerecht zu verwerten
Abrechnung nach bearbeiteter Fläche
Tiefe der Lockerung:  20cm
Anzahl der Arbeitsgänge: 4
Menge: 1297,000 m2
Kostengruppen nach DIN 276 2018: 570
Kostengruppen nach DIN 276-1 2008: 579

**01.09.0004 Feinplanum Pflanzflächen herstellen**
Feinplanum Pflanzflächen herstellen
Abweichungen von der Sollhöhe +/- 2 cm
Flächen für die Pflanzung vorbereiten
Gelände nach Sollhöhe angleichen, insbesondere das Egalisieren von Fahrspuren. Diese sind aufzulockern, glatt abzuziehen und an das  angrenzende Gelände anzugleichen.
Das Liefern von Oberboden zum Differenzausgleich ist in die Position einzukalkulieren.
Menge: 1297,000 m2
Kostengruppen nach DIN 276 2018: 570
Kostengruppen nach DIN 276-1 2008: 572

**01.09.0005 Baumgrube herstellen**
Baumgrube Hochstamm herstellen

Pflanzgrube ausheben 1,2m x 1,2m, Tiefe 1,2 m, für
Hochstamm
Boden seitlich lagern, Sohle 10 cm lockern,
Grube nach Pflanzung wieder verfüllen,
im unteren Teil mit vorh. Unterboden (ehemals Bkl. 3-4 DIN 18300),
Schicht-Dicke 60 cm, im oberen Teil mit vorhandenem
Oberboden, Schichtdicke 60 cm,
verdrängter Boden wird Eigentum AN und ist fachgerecht
zu verwerten
Menge: 62,000 St
Kostengruppen nach DIN 276-1 2008: 570

**01.09.0006 Wurzelschutzbahn**
Wurzelschutzbahn
Liefern und Einbau von Wurzelschutzbahnen in Baumgruben an kritischen Stellen von weniger als 2m Abstand zu Regen- und Schmutzwasserleitungen.
Wurzelschutzplatten aus Polyethylen (MDPE, Recyclingmaterial)
Dichte: ca, 0,95g/cm³
Größe: 3000x1500x2mm
Einbautiefe ca.100mm
Menge: 9,000 St
Kostengruppen nach DIN 276 2018: 530
Kostengruppen nach DIN 276-1 2008: 540

**01.09.0007 Mineraldünger liefern und einarbeiten**
Mineraldünger liefern und einarbeiten

NPKMg-Dünger mit Spurennährstoffen
als Langzeitdünger
bspw. Triabon Langzeitdünger oder gleichwertig
Lieferform granuliert
liefern in Boden einarbeiten
2 Kg / m3 Boden bei Baumgruben
Menge: 62,000 St
Kostengruppen nach DIN 276-1 2008: 570

**01.09.0008 Baumverankerung Dreibock**
Baumverankerung Dreibock
Pfähle weiß geschält,
L 3m, Zopfende D10cm,
Abstand zwischen den Pfählen 1m
Zopfenden mit Querleiste verbinden,
überstehende Enden einkürzen,
Baum mit mit elastischem Bindegut befestigen
Menge: 62,000 St
Kostengruppen nach DIN 276-1 2008: 570

**01.09.0009 Stammschutzanstrich Bäume**
Stammschutzanstrich Bäume

Stamm reinigen mit Schleifvlies
Voranstrich  satt auftragen und antrocknen lassen (grifffest)
Stammschutzanstrich weiß, deckend auftragen
Aufwandmenge:
Voranstrich: ca. 0,2 l / m²,
Farbe: ca. 1,0 l / m²
Menge: 62,000 St
Kostengruppen nach DIN 276-1 2008: 570

**01.09.0010 Pflanzfläche mit Rindenkompost andecken**
Pflanzflächen mit Rindenkompost 0/20 andecken

Pflanzflächen nach dem Verpflanzen der Bäume, Sträucher, Stauden, Bodendecker und Gräser gegen Verunkrauten und Austrocknen schützen durch Aufbringen von Rindenkompost gem. 'FLL Qualitätsanforderungen für organische Mulchstoffe und Komposte im Landschaftsbau'
Dicke ca. 4cm
Feststellung der Dicke 3 Wochen nach Andeckung
Die Lieferung ist mit in die Position einzukalkulieren.
Menge: 1297,000 m2
Kostengruppen nach DIN 276-1 2008: 570

#### Titel 01.10 573 Bäume

*Hinweis: 573 Bäume*
Hochstämme pflanzen

Hochstämme in vorbereitete und wieder zu verfüllende Pflanzgruben pflanzen,
Sohle 10cm tief lockern,
einschl. gründlichem Einwässern,
Bodenklasse 3-5
überschüssiges Material wird Eigentum des AN und ist fachgerecht zu verwerten.
Ort: gemäß Pflanzplan
Stück:  58

**01.10.0001 Acer campestre**
Acer campestre
Liefern und einpflanzen von Acer campestre in vorbereitete Pflanzflächen
HSt. 3xv. mDb. StU 10-12
Ort gemäß Pflanzplan
Menge: 5,000 St
Kostengruppen nach DIN 276 2018: 570

**01.10.0002 Carpinus betulus**
Carpinus betulus
Liefern und einpflanzen von Carpinus betulus in vorbereitete Pflanzflächen
Sol. 3xv. mDb.
Ort gemäß Pflanzplan
Menge: 7,000 St
Kostengruppen nach DIN 276 2018: 570

**01.10.0003 Corylus avellana**
Corylus avellana
Liefern und einpflanzen von Corylus avellana in vorbereitete Pflanzflächen
Sol. 3xv. mDb. H200-250
Ort gemäß Pflanzplan
Menge: 6,000 St
Kostengruppen nach DIN 276 2018: 570

**01.10.0004 Corylus colurna**
Corylus colurna
Liefern und einpflanzen von Corylus colurna in vorbereitete Pflanzflächen
HSt. 3xv. mDb. StU 12-14
Ort gemäß Pflanzplan
Menge: 5,000 St
Kostengruppen nach DIN 276 2018: 570

**01.10.0005 Malus 'Berliner Schafsnase'**
Malus 'Berliner Schafsnase'
Liefern und einpflanzen von Malus 'Berliner Schafsnase' in vorbereitete Pflanzflächen
HSt. 3xv. mDb. StU 12-14
Ort gemäß Pflanzplan
Menge: 9,000 St
Kostengruppen nach DIN 276 2018: 570

**01.10.0006 Mespilus Germanica**
Mespilus Germanica
Liefern und einpflanzen von Mespilus Germanica in vorbereitete Pflanzflächen
Sol. 3xv. mDb. H200-250
Ort gemäß Pflanzplan
Menge: 10,000 St
Kostengruppen nach DIN 276 2018: 570

**01.10.0007 Pinus sylvestris**
Pinus sylvestris
Liefern und einpflanzen von Pinus sylvestris in vorbereitete Pflanzflächen
3xv. mb.
Ort gemäß Pflanzplan
Menge: 4,000 St
Kostengruppen nach DIN 276 2018: 570

**01.10.0008 Pyrus pyraster**
Pyrus pyraster
Liefern und einpflanzen von Pyrus pyraster in vorbereitete Pflanzflächen
HSt. 3xv. mDb. StU 10-12
Ort gemäß Pflanzplan
Menge: 7,000 St
Kostengruppen nach DIN 276 2018: 570

**01.10.0009 Sorbus x intermedia**
Sorbus x intermedia
Liefern und einpflanzen von Sorbus x intermedia in vorbereitete Pflanzflächen
HSt. 3xv. mDb. StU 12-14
Ort gemäß Pflanzplan
Menge: 2,000 St
Kostengruppen nach DIN 276 2018: 570

#### Titel 01.11 573 Sträucher

**01.11.0001 Amelanchier rotundifolia**
Amelanchier rotundifolia
Liefern und einpflanzen von Amelanchier rotundifolia in vorbereitete Pflanzflächen
l. Strauch, oB, 60-100, 1 Stk pro m²
Ort gemäß Pflanzplan
Menge: 10,000 St
Kostengruppen nach DIN 276 2018: 570

**01.11.0002 Aronia melanocarpa**
Aronia melanocarpa
Liefern und einpflanzen von Aronia melanocarpa in vorbereitete Pflanzflächen
l. Strauch, oB, 60-100, 1 Stk pro m²
Ort gemäß Pflanzplan
Menge: 24,000 St
Kostengruppen nach DIN 276 2018: 570

**01.11.0003 Kolkwitzia amabilis**
Kolkwitzia amabilis
Liefern und einpflanzen von Kolkwitzia amabilis in vorbereitete Pflanzflächen
l. Strauch, oB, 60-100, 1 Stk pro m²
Ort gemäß Pflanzplan
Menge: 26,000 St
Kostengruppen nach DIN 276 2018: 570

**01.11.0004 Philadelphus coronarius**
Philadelphus coronarius
Liefern und einpflanzen von Philadelphus coronarius in vorbereitete Pflanzflächen
l. Strauch, oB, 70-90, 1 Stk pro m²
Ort gemäß Pflanzplan
Menge: 162,000 St
Kostengruppen nach DIN 276 2018: 570

**01.11.0005 Ribes nigrum 'Tsema'**
Ribes nigrum 'Tsema'
Liefern und einpflanzen von Ribes nigrum 'Tsema' in vorbereitete Pflanzflächen
Strauch, verpfl., oB, 60-100, 1 Stk pro m²
Ort gemäß Pflanzplan
Menge: 85,000 St
Kostengruppen nach DIN 276 2018: 570

**01.11.0006 Lonicera caerulea**
Lonicera caerulea
Liefern und einpflanzen von Lonicera caerulea
in vorbereitete Pflanzflächen
l. Strauch, oB, 70-90, 1 Stk pro m²
Ort gemäß Pflanzplan
Menge: 195,000 St
Kostengruppen nach DIN 276 2018: 570

#### Titel 01.12 573 Stauden, Bodendecker und Gräser

*Hinweis: 573 Stauden, Bodendecker und Gräser*
Sträucher, Bodendecker und Gräser pflanzen
in vorbereitete Pflanzflächen

**01.12.0001 Achnatherum calamagrostis**
Achnatherum calamagrostis
Liefern und einpflanzen von Achnatherum calamagrostis in vorbereitete Pflanzflächen
Tb 0,5; 4 Stk pro m²
Ort gemäß Pflanzplan
Menge: 79,000 St
Kostengruppen nach DIN 276 2018: 570

**01.12.0002 Carex muskingumensis**
Carex muskingumensis
Liefern und einpflanzen von Carex muskingumensis in vorbereitete Pflanzflächen
Tb 1; 6 Stk pro m²
Ort gemäß Pflanzplan
Menge: 179,000 St
Kostengruppen nach DIN 276 2018: 570

**01.12.0003 Festuca amethystina**
Festuca amethystina
Liefern und einpflanzen von Festuca amethystina in vorbereitete Pflanzflächen
Tb 0,5; 6 Stk pro m²
Ort gemäß Pflanzplan
Menge: 77,000 St
Kostengruppen nach DIN 276 2018: 570

**01.12.0004 Festuca glauca**
Festuca glauca
Liefern und einpflanzen von Festuca glauca
in vorbereitete Pflanzflächen
Tb 0,5; 9 Stk pro m²
Ort gemäß Pflanzplan
Menge: 641,000 St
Kostengruppen nach DIN 276 2018: 570

**01.12.0005 Galium odoratum**
Galium odoratum
Liefern und einpflanzen von Galium odoratum in vorbereitete Pflanzflächen
Tb 0,5; 16 Stk pro m²
Ort gemäß Pflanzplan
Menge: 734,000 St
Kostengruppen nach DIN 276 2018: 570

**01.12.0006 Geranium sanguineum 'Album'**
Geranium sanguineum 'Album'
Liefern und einpflanzen von Geranium sanguineum 'Album' in vorbereitete Pflanzflächen
Tb 0,5; 9 Stk pro m²
Ort gemäß Pflanzplan
Menge: 419,000 St
Kostengruppen nach DIN 276 2018: 570

**01.12.0007 Galium odoratum**
Galium odoratum
Liefern und einpflanzen von Galium odoratum in vorbereitete Pflanzflächen
Tb 0,5; 16 Stk pro m²
Ort gemäß Pflanzplan
Menge: 734,000 St
Kostengruppen nach DIN 276 2018: 570

**01.12.0008 Miscanthus sinensis**
Miscanthus sinensis
Liefern und einpflanzen von Miscanthus sinensis in vorbereitete Pflanzflächen
Tb 1; 0,5 Stk pro m²
Ort gemäß Pflanzplan
Menge: 1,000 St
Kostengruppen nach DIN 276 2018: 570

**01.12.0009 Sesleria heufleriana**
Sesleria heufleriana
Liefern und einpflanzen von Sesleria heufleriana in vorbereitete Pflanzflächen
Tb 1; 6 Stk pro m²
Ort gemäß Pflanzplan
Menge: 125,000 St
Kostengruppen nach DIN 276 2018: 570

**01.12.0010 Stachys byzantina**
Stachys byzantina
Liefern und einpflanzen von Stachys byzantina in vorbereitete Pflanzflächen
Tb 1; 9 Stk pro m²
Ort gemäß Pflanzplan
Menge: 161,000 St
Kostengruppen nach DIN 276 2018: 570

#### Titel 01.13 579 Fertigstellungspflege

**01.13.0001 Rasen mähen**
Rasen mähen
Rasen mähen bei einer Wuchshöhe von 10-15 cm,
Schnitthöhe: 4-6 cm
Schnittgut wird Eigentum des AN und ist fachgerecht zu verwerten
Die Leistung umfasst 10 Arbeitsgänge
Menge: 3599,000 m2
Kostengruppen nach DIN 276-1 2008: 579

**01.13.0002 Pflanzflächen lockern**
Pflanzflächen lockern
Lockern der Pflanzflächen und Gehölzschnitt,
Flächen von Unkraut, Steinen >5cm Durchmesser
und Unrat säubern,
anfallendes Material wird Eigentum des AN und ist fachgerecht zu verwerten,
einschließlich Nachmulchen
Abrechnung nach bearbeiteter Fläche
Tiefe der Lockerung:  3cm
Anzahl der Arbeitsgänge: 5
Abrechnung nach bearbeiteter Fläche und bestätigten Tagesberichten, Preis für 5 Pflegegänge
Menge: 1297,000 m2
Kostengruppen nach DIN 276-1 2008: 579

**01.13.0003 Pflanzflächen wässern**
Pflanzflächen wässern
Mindestwassermenge je Arbeitsgang: 30l/ m²
Anzahl der Arbeitsgänge:  12
die natürlichen Niederschläge sind bei der Bewässerung zu berücksichtigen.
Abrechnung nach bewässerter Fläche und bestätigten Tagesberichten; Preis für 10 Pflegegänge
Menge: 1297,000 m2
Kostengruppen nach DIN 276-1 2008: 579

**01.13.0004 Nachkontrollieren der Pflanzenverankerungen**
Nachkontrollieren der Pflanzenverankerungen
Pflanzenverankerungen für Bäume und Soltärsträucher auf  Funktionstüchtigkeit kontrollieren und ggf. reparieren;
anfallendes Material wird Eigentum des AN und ist fachgerecht zu verwerten.
Menge: 62,000 St
Kostengruppen nach DIN 276-1 2008: 574

**01.13.0005 Erziehungsschnitt**
Erziehungsschnitt

Hochstämme schneiden, einschl. Schnittgut beseitigen;
Schnittflächen über 5cm Durchmesser nachschneiden und mit Wundverschlussmittel verstreichen,
anfallendes Material wird Eigentum des AN und ist fachgerecht zu verwerten.
Schnittart: Aufasten eines Baumes
Höhe:  bis 5m
Menge: 62,000 St
Kostengruppen nach DIN 276-1 2008: 574

**01.13.0006 Wässern Bäume**
Wässern Bäume
Hochstämme, Solitärgehölze als Einzelpflanzen  wässern,
Mindestwassermenge je Arbeitsgang: 150l/ Stück
Anzahl der Arbeitsgänge: 10
die natürlichen Niederschläge sind bei der Bewässerung zu berücksichtigen.
Abrechnung nach bewässerten Einheiten und bestätigten Tagesberichten; Preis für 10 Pflegegänge
Menge: 62,000 St
Kostengruppen nach DIN 276-1 2008: 574

#### Titel 01.14 579 Pflegearbeiten Entwicklungspflege 1. Jahr

**01.14.0001 Rasen mähen**
Rasen mähen
Rasen mähen bei einer Wuchshöhe von 10-15 cm,
Schnitthöhe: 4-6 cm
Schnittgut wird Eigentum des AN und ist fachgerecht zu verwerten
Die Leistung umfasst 10 Arbeitsgänge
Menge: 3599,000 m2
Kostengruppen nach DIN 276-1 2008: 579

**01.14.0002 Pflanzflächen lockern**
Pflanzflächen lockern
Lockern der Pflanzflächen und Gehölzschnitt,
Flächen von Unkraut, Steinen >5cm Durchmesser
und Unrat säubern,
anfallendes Material wird Eigentum des AN und ist fachgerecht zu verwerten
Abrechnung nach bearbeiteter Fläche
Tiefe der Lockerung:  3cm
Anzahl der Arbeitsgänge: 4
Abrechnung nach bearbeiteter Fläche und bestätigten Tagesberichten, Preis für 4 Pflegegänge
Menge: 1297,000 m2
Kostengruppen nach DIN 276-1 2008: 579

**01.14.0003 Pflanzflächen wässern**
Pflanzflächen wässern
Mindestwassermenge je Arbeitsgang: 30l/ m²
Anzahl der Arbeitsgänge:  12
die natürlichen Niederschläge sind bei der Bewässerung zu berücksichtigen.
Abrechnung nach bewässerter Fläche und bestätigten Tagesberichten; Preis für 10 Pflegegänge
Menge: 1297,000 m2
Kostengruppen nach DIN 276-1 2008: 579

**01.14.0004 Bäume schneiden**
Bäume schneiden
Hochstämme schneiden, einschl. Schnittgut beseitigen;
Schnittflächen über 5cm Durchmesser nachschneiden und mit Wundverschlussmittel verstreichen,
anfallendes Material wird Eigentum des AN und ist fachgerecht zu verwerten.
Schnittart: Aufasten eines Baumes
Höhe:  bis 5m
Menge: 62,000 St

**01.14.0005 Nachkontrollieren der Pflanzenverankerungen**
Nachkontrollieren der Pflanzenverankerungen
Pflanzenverankerungen für Bäume und Soltärsträucher auf  Funktionstüchtigkeit kontrollieren und ggf. reparieren;
anfallendes Material wird Eigentum des AN und ist fachgerecht zu verwerten.
Menge: 62,000 St
Kostengruppen nach DIN 276-1 2008: 574

**01.14.0006 Wässern Bäume**
Wässern Bäume
Hochstämme, Solitärgehölze als Einzelpflanzen  wässern,
Mindestwassermenge je Arbeitsgang: 150l/ Stück
Anzahl der Arbeitsgänge: 10
die natürlichen Niederschläge sind bei der Bewässerung zu berücksichtigen.
Abrechnung nach bewässerten Einheiten und bestätigten Tagesberichten; Preis für 10 Pflegegänge
Menge: 62,000 St

#### Titel 01.15 579 Pflegearbeiten Entwicklungspflege 2. Jahr

**01.15.0001 Rasen mähen**
Rasen mähen
Rasen mähen bei einer Wuchshöhe von 10-15 cm,
Schnitthöhe: 4-6 cm
Schnittgut wird Eigentum des AN und ist fachgerecht zu verwerten
Die Leistung umfasst 10 Arbeitsgänge
Menge: 3599,000 m2
Kostengruppen nach DIN 276-1 2008: 579

**01.15.0002 Pflanzflächen lockern**
Pflanzflächen lockern
Lockern der Pflanzflächen und Gehölzschnitt,
Flächen von Unkraut, Steinen >5cm Durchmesser
und Unrat säubern,
anfallendes Material wird Eigentum des AN und ist fachgerecht zu verwerten
Abrechnung nach bearbeiteter Fläche
Tiefe der Lockerung:  3cm
Anzahl der Arbeitsgänge: 4
Abrechnung nach bearbeiteter Fläche und bestätigten Tagesberichten, Preis für 4 Pflegegänge
Menge: 1297,000 m2
Kostengruppen nach DIN 276-1 2008: 579

**01.15.0003 Pflanzflächen wässern**
Pflanzflächen wässern
Mindestwassermenge je Arbeitsgang: 30l/ m²
Anzahl der Arbeitsgänge:  12
die natürlichen Niederschläge sind bei der Bewässerung zu berücksichtigen.
Abrechnung nach bewässerter Fläche und bestätigten Tagesberichten; Preis für 10 Pflegegänge
Menge: 1297,000 m2
Kostengruppen nach DIN 276-1 2008: 579

**01.15.0004 Bäume schneiden**
Bäume schneiden
Hochstämme schneiden, einschl. Schnittgut beseitigen;
Schnittflächen über 5cm Durchmesser nachschneiden und mit Wundverschlussmittel verstreichen,
anfallendes Material wird Eigentum des AN und ist fachgerecht zu verwerten.
Schnittart: Aufasten eines Baumes
Höhe:  bis 5m
Menge: 62,000 St

**01.15.0005 Nachkontrollieren der Pflanzenverankerungen**
Nachkontrollieren der Pflanzenverankerungen
Pflanzenverankerungen für Bäume und Soltärsträucher auf  Funktionstüchtigkeit kontrollieren und ggf. reparieren;
anfallendes Material wird Eigentum des AN und ist fachgerecht zu verwerten.
Menge: 62,000 St
Kostengruppen nach DIN 276-1 2008: 574

**01.15.0006 Wässern Bäume**
Wässern Bäume
Hochstämme, Solitärgehölze als Einzelpflanzen  wässern,
Mindestwassermenge je Arbeitsgang: 150l/ Stück
Anzahl der Arbeitsgänge: 10
die natürlichen Niederschläge sind bei der Bewässerung zu berücksichtigen.
Abrechnung nach bewässerten Einheiten und bestätigten Tagesberichten; Preis für 10 Pflegegänge
Menge: 62,000 St

#### Titel 01.16 590 Sonstiges

*Hinweis: 590 Sonstiges*
Materialverwertung, Abtransport

**01.16.0001 Materialentsorgung**
Materialentsorgung
Entsorgung der anfallenden Wurzelreste, und sonstiges Material
Menge: 40,000 m3
Kostengruppen nach DIN 276-1 2008: 596

**01.16.0002 Abfuhr überschüssiger Oberboden**
Abfuhr überschüssiger Oberboden
abgetragenen Boden aller Bodenklassen,
nicht wiederverwendbares Material laden und einer fachgerechten Verwertung zuführen
Menge: 200,000 m3
Kostengruppen nach DIN 276-1 2008: 510

**01.16.0003 Abfuhr überschüssiger Erdmassen**
Abfuhr überschüssiger Erdmassen
abgetragenen Boden aller Bodenklassen,
nicht wiederverwendbares Material laden und einer fachgerechten Verwertung zuführen
Menge: 182,000 m3
Kostengruppen nach DIN 276-1 2008: 510

**01.16.0004 Abfuhr überschüssiger Schottertragschicht 0/32**
Abfuhr überschüssiger Schottertragschicht 0/32
abgetragenene Schottertragschicht der Baustraße,
nicht wiederverwendbares Material laden und einer fachgerechten Verwertung zuführen
Menge: 226,000 m3
Kostengruppen nach DIN 276-1 2008: 510
